# Cornisa de fachada, de poliestireno expandido

- Propiedad del archivo: CYPE INGENIEROS, S.A.
- Formato: FIEBDC-3/2002
- Ámbito geográfico: Colombia
- Divisa: COP
- Costes indirectos: 3.00 %
- Gastos generales: 13.00 %
- Beneficio industrial: 6.00 %
- IVA: 16.00 %

## H Remates y ayudas

### HR Remates de fachada

#### HRE De poliestireno expandido

**HRE090** m Cornisa de fachada, de poliestireno expandido.
Cornisa de fachada, de poliestireno expandido, con recubrimiento de mortero acrílico, de 100x340 mm; fijada con chazo de expansión en T y clavo de material plástico; y sellado de las juntas entre piezas y de las uniones con los muros con adhesivo a base de poliuretano.
Criterio de valoración económica: El precio no incluye el revestimiento.
Incluye: Preparación de la superficie de apoyo. Replanteo de las piezas. Corte de las piezas. Ejecución de anclajes. Colocación, aplomado, nivelación y alineación de las piezas. Sellado de juntas. Reparación de los posibles desperfectos causados durante su instalación. Lijado de las juntas. Limpieza.
Criterio de medición de proyecto: Longitud medida a ejes, según documentación gráfica de Proyecto.
Criterio de medición de obra: Se medirá, a ejes, la longitud realmente ejecutada según especificaciones de Proyecto.

| Código | Ud | Descripción | Rendimiento | Precio | Importe |
|---|---|---|---|---|---|
| mt20mhe020a | Ud | Chazo de expansión en T y clavo de material plástico. (material) | 1.600 | 676.13 | 1081.81 |
| mt20mhe010b | m | Cornisa de fachada, de poliestireno expandido, con recubrimiento de mortero acrílico, de 100x340 mm, suministrada en piezas de hasta 1,22 m de longitud. (material) | 1.050 | 88989.79 | 93439.28 |
| mt20wwa031 | Ud | Cartucho de 310 cm³ de adhesivo a base de poliuretano, impermeable. (material) | 0.250 | 47095.41 | 11773.85 |
| mt28mop310ma | kg | Mortero acrílico, color blanco, compuesto por resinas acrílicas, pigmentos minerales y aditivos orgánicos e inorgánicos, antimoho y antiverdín, permeable al vapor de agua y con resistencia al envejecimiento, a la contaminación urbana y a los rayos UV, para revestimiento de paramentos exteriores. (material) | 0.100 | 9736.30 | 973.63 |
| op00amo010 |  | Amoladora o radial. | 1.000 | 0.00 | 0.00 |
| op00tal010 |  | Taladro. | 1.000 | 0.00 | 0.00 |
| mo020 | h | Oficial 1ª obra blanca. (mano de obra) | 0.328 | 25476.92 | 8356.43 |
| mo113 | h | Peón de obra blanca. (mano de obra) | 0.657 | 18348.75 | 12055.13 |
| % | % | Herramienta menor | 2 % | 127680.13 | 2553.60 |
|  |  | Costes directos |  |  | 130233.73 |
