# Mástil para fijación de antenas

- Propiedad del archivo: CYPE INGENIEROS, S.A.
- Formato: FIEBDC-3/2002
- Ámbito geográfico: Colombia
- Divisa: COP
- Costes indirectos: 3.00 %
- Gastos generales: 13.00 %
- Beneficio industrial: 6.00 %
- IVA: 16.00 %

## I Instalaciones

### IA Audiovisuales

#### IAA Red de cables coaxiales

**IAA031** Ud Mástil para fijación de antenas.
Mástil para fijación de 1 antena, de tubo de acero con tratamiento anticorrosión, de 4,15 m de altura, 35 mm de diámetro y 1,5 mm de espesor. Incluso grupo de vientos para sujeción del mástil, anclajes y cuantos accesorios sean necesarios para su correcta instalación.
Incluye: Replanteo. Montaje.
Criterio de medición de proyecto: Número de unidades previstas, según documentación gráfica de Proyecto.
Criterio de medición de obra: Se medirá el número de unidades realmente ejecutadas según especificaciones de Proyecto.

| Código | Ud | Descripción | Rendimiento | Precio | Importe |
|---|---|---|---|---|---|
| mt40saf010dl | Ud | Mástil para fijación de antenas, de tubo de acero con tratamiento anticorrosión, de 2,5 m de altura, 35 mm de diámetro y 1,5 mm de espesor, unión por enchufe. Incluso accesorios. (material) | 1.000 | 111010.89 | 111010.89 |
| mt40saf010aj | Ud | Mástil para fijación de antenas, de tubo de acero con tratamiento anticorrosión, de 1,65 m de altura, 35 mm de diámetro y 1,5 mm de espesor, unión por enchufe. Incluso accesorios. (material) | 1.000 | 71623.60 | 71623.60 |
| mt40saf011r | Ud | Garra de anclaje a obra en L para mástil, para colocación en superficie, de 500 mm de longitud y 4 mm de espesor, con abrazadera. (material) | 2.000 | 45857.27 | 91714.54 |
| mt40saf050a | m | Cable de acero de 2 mm de diámetro, para grupo de vientos de sujeción de mástil. Incluso placa base, herrajes y tensores. (material) | 6.000 | 8521.88 | 51131.28 |
| mo001 | h | Oficial 1ª instalador de telecomunicaciones. (mano de obra) | 1.817 | 26179.17 | 47567.55 |
| mo056 | h | Ayudante instalador de telecomunicaciones. (mano de obra) | 1.817 | 19008.41 | 34538.28 |
| % | % | Herramienta menor | 2 % | 407586.14 | 8151.72 |
|  |  | Costes directos |  |  | 415737.86 |
