# Toma de usuario

- Propiedad del archivo: CYPE INGENIEROS, S.A.
- Formato: FIEBDC-3/2002
- Ámbito geográfico: Colombia
- Divisa: COP
- Costes indirectos: 3.00 %
- Gastos generales: 13.00 %
- Beneficio industrial: 6.00 %
- IVA: 16.00 %

## I Instalaciones

### IA Audiovisuales

#### IAA Red de cables coaxiales

**IAA120** Ud Toma de usuario.
Toma doble, TV-R, de 5-1000 MHz, marco y embellecedor.
Incluye: Montaje, conexionado y comprobación de su correcto funcionamiento.
Criterio de medición de proyecto: Número de unidades previstas, según documentación gráfica de Proyecto.
Criterio de medición de obra: Se medirá el número de unidades realmente ejecutadas según especificaciones de Proyecto.

| Código | Ud | Descripción | Rendimiento | Precio | Importe |
|---|---|---|---|---|---|
| mt40dpt050a | Ud | Toma doble, TV-R, de 5-1000 MHz, marco y embellecedor. (material) | 1.000 | 56076.80 | 56076.80 |
| mo001 | h | Oficial 1ª instalador de telecomunicaciones. (mano de obra) | 0.303 | 26179.17 | 7932.29 |
| % | % | Herramienta menor | 2 % | 64009.09 | 1280.18 |
|  |  | Costes directos |  |  | 65289.27 |
