# Caja de selección de flujo de refrigerante, para sistema con recuperación de calor, para gas R-32

- Propiedad del archivo: CYPE INGENIEROS, S.A.
- Formato: FIEBDC-3/2002
- Ámbito geográfico: Colombia
- Divisa: COP
- Costes indirectos: 3.00 %
- Gastos generales: 13.00 %
- Beneficio industrial: 6.00 %
- IVA: 16.00 %

## I Instalaciones

### IB Sistemas de climatización

#### IBP Sistema VRF (Toshiba)

**IBP009** Ud Caja de selección de flujo de refrigerante, para sistema con recuperación de calor, para gas R-32.
Caja de selección de flujo de refrigerante, sistema VRF con recuperación de calor, para gas R-32, para un máximo de 5 unidades interiores, modelo RBM-Y1121FUPE "TOSHIBA", con un rango de capacidad total de las unidades interiores conectadas aguas abajo de menos de 4, alimentación monofásica (230V/50Hz), de 206x385x282 mm, 11 kg.
Criterio de valoración económica: El precio no incluye la canalización ni el cableado eléctrico de alimentación.
Incluye: Replanteo. Colocación y fijación. Conexión a las líneas frigoríficas. Conexión a la red eléctrica. Conexión a la red de desagüe.
Criterio de medición de proyecto: Número de unidades previstas, según documentación gráfica de Proyecto.
Criterio de medición de obra: Se medirá el número de unidades realmente ejecutadas según especificaciones de Proyecto.

| Código | Ud | Descripción | Rendimiento | Precio | Importe |
|---|---|---|---|---|---|
| mt42tsb501a | Ud | Caja de selección de flujo de refrigerante, sistema VRF con recuperación de calor, para gas R-32, para un máximo de 5 unidades interiores, modelo RBM-Y1121FUPE "TOSHIBA", con un rango de capacidad total de las unidades interiores conectadas aguas abajo de menos de 4, alimentación monofásica (230V/50Hz), de 206x385x282 mm, 11 kg. (material) | 1.000 | 10748161.70 | 10748161.70 |
| mo005 | h | Oficial 1ª instalador de climatización. (mano de obra) | 0.606 | 26179.17 | 15864.58 |
| mo104 | h | Ayudante instalador de climatización. (mano de obra) | 0.606 | 19008.41 | 11519.10 |
| % | % | Herramienta menor | 2 % | 10775545.38 | 215510.91 |
|  |  | Costes directos |  |  | 10991056.29 |
