# Unidad exterior de aire acondicionado, para sustitución, para sistema VRV-IV+ Q, para gas R-410A

- Propiedad del archivo: CYPE INGENIEROS, S.A.
- Formato: FIEBDC-3/2002
- Ámbito geográfico: Colombia
- Divisa: COP
- Costes indirectos: 3.00 %
- Gastos generales: 13.00 %
- Beneficio industrial: 6.00 %
- IVA: 16.00 %

## I Instalaciones

### IB Sistemas de climatización

#### IBY Sistema VRV (Daikin)

**IBY254** Ud Unidad exterior de aire acondicionado, para sustitución, para sistema VRV-IV+ Q, para gas R-410A.
Combinación de dos unidades exteriores de aire acondicionado para sistema VRV-IV+ Q (Volumen de Refrigerante Variable, para sustitución), bomba de calor, modelo RXYQQ28U "DAIKIN", para gas R-410A en sustitución de unidad exterior para gas R-22, formada por una unidad RXYQQ12U y una unidad RXYQQ16U, alimentación trifásica (400V/50Hz), potencia frigorífica nominal 78,5 kW (temperatura de bulbo húmedo del aire interior 19°C, temperatura de bulbo seco del aire exterior 35°C), SEER 6,5, rango de funcionamiento de temperatura de bulbo seco del aire exterior en refrigeración desde -5 hasta 43°C, potencia frigorífica nominal 78,5 kW (temperatura de bulbo seco del aire interior 20°C, temperatura de bulbo seco del aire exterior 7°C), SCOP 4,2, rango de funcionamiento de temperatura de bulbo seco del aire exterior en calefacción desde -20 hasta 15,5°C, control mediante microprocesador, compresores scroll herméticamente sellados, con control Inverter, dimensiones 1680x2190x765 mm, longitud total máxima de tubería frigorífica 300 m, longitud máxima entre unidad exterior y unidad interior más alejada 150 m, diferencia máxima de altura de instalación 50 m si la unidad exterior se encuentra por encima de las unidades interiores y 40 m si se encuentra por debajo, longitud máxima entre el primer kit de ramificación (unión Refnet) de tubería frigorífica y unidad interior más alejada 40 m (la longitud máxima desde la primera ramificación puede ser de hasta 90 m, si la diferencia entre la longitud hasta la unidad interior más cercana y la más alejada es menor de 40 m), bloque de terminales F1-F2 para cable de 2 hilos de transmisión y control (bus D-III Net), tratamiento anticorrosivo especial del intercambiador de calor, función de recuperación de refrigerante, carga automática adicional de refrigerante, prueba automática de funcionamiento y ajuste de limitación de consumo de energía (función I-Demand), y kit de tuberías de conexión múltiple de 2 unidades exteriores, modelo BHFQ22P1007.
Criterio de valoración económica: El precio no incluye los elementos antivibratorios de suelo, la canalización ni el cableado eléctrico de alimentación.
Incluye: Replanteo. Colocación y fijación. Conexión a las líneas frigoríficas. Conexión a la red eléctrica. Conexión a la red de desagüe. Puesta en marcha.
Criterio de medición de proyecto: Número de unidades previstas, según documentación gráfica de Proyecto.
Criterio de medición de obra: Se medirá el número de unidades realmente ejecutadas según especificaciones de Proyecto.

| Código | Ud | Descripción | Rendimiento | Precio | Importe |
|---|---|---|---|---|---|
| mt42dai002d | Ud | Combinación de dos unidades exteriores de aire acondicionado para sistema VRV-IV+ Q (Volumen de Refrigerante Variable, para sustitución), bomba de calor, modelo RXYQQ28U "DAIKIN", para gas R-410A en sustitución de unidad exterior para gas R-22, formada por una unidad RXYQQ12U y una unidad RXYQQ16U, alimentación trifásica (400V/50Hz), potencia frigorífica nominal 78,5 kW (temperatura de bulbo húmedo del aire interior 19°C, temperatura de bulbo seco del aire exterior 35°C), SEER 6,5, rango de funcionamiento de temperatura de bulbo seco del aire exterior en refrigeración desde -5 hasta 43°C, potencia frigorífica nominal 78,5 kW (temperatura de bulbo seco del aire interior 20°C, temperatura de bulbo seco del aire exterior 7°C), SCOP 4,2, rango de funcionamiento de temperatura de bulbo seco del aire exterior en calefacción desde -20 hasta 15,5°C, control mediante microprocesador, compresores scroll herméticamente sellados, con control Inverter, dimensiones 1680x2190x765 mm, longitud total máxima de tubería frigorífica 300 m, longitud máxima entre unidad exterior y unidad interior más alejada 150 m, diferencia máxima de altura de instalación 50 m si la unidad exterior se encuentra por encima de las unidades interiores y 40 m si se encuentra por debajo, longitud máxima entre el primer kit de ramificación (unión Refnet) de tubería frigorífica y unidad interior más alejada 40 m (la longitud máxima desde la primera ramificación puede ser de hasta 90 m, si la diferencia entre la longitud hasta la unidad interior más cercana y la más alejada es menor de 40 m), bloque de terminales F1-F2 para cable de 2 hilos de transmisión y control (bus D-III Net), tratamiento anticorrosivo especial del intercambiador de calor, función de recuperación de refrigerante, carga automática adicional de refrigerante, prueba automática de funcionamiento y ajuste de limitación de consumo de energía (función I-Demand), y kit de tuberías de conexión múltiple de 2 unidades exteriores, modelo BHFQ22P1007. (material) | 1.000 | 302294241.80 | 302294241.80 |
| mo005 | h | Oficial 1ª instalador de climatización. (mano de obra) | 10.208 | 26179.17 | 267236.97 |
| mo104 | h | Ayudante instalador de climatización. (mano de obra) | 10.208 | 19008.41 | 194037.85 |
| % | % | Herramienta menor | 2 % | 302755516.62 | 6055110.33 |
|  |  | Costes directos |  |  | 308810626.95 |
