# Cable bus de comunicaciones

- Propiedad del archivo: CYPE INGENIEROS, S.A.
- Formato: FIEBDC-3/2002
- Ámbito geográfico: Colombia
- Divisa: COP
- Costes indirectos: 3.00 %
- Gastos generales: 13.00 %
- Beneficio industrial: 6.00 %
- IVA: 16.00 %

## I Instalaciones

### IB Sistemas de climatización

#### IBY Sistema VRV (Daikin)

**IBY505** m Cable bus de comunicaciones.
Cable bus de comunicaciones, de manguera sin apantallar, de 2 hilos, de 1 mm² de sección por hilo, sin polaridad.
Criterio de valoración económica: El precio no incluye la canalización.
Incluye: Tendido del cable. Conexionado.
Criterio de medición de proyecto: Longitud medida según documentación gráfica de Proyecto.
Criterio de medición de obra: Se medirá la longitud realmente ejecutada según especificaciones de Proyecto.

| Código | Ud | Descripción | Rendimiento | Precio | Importe |
|---|---|---|---|---|---|
| mt42dai750a | m | Cable bus de comunicaciones, de manguera sin apantallar, de 2 hilos, de 1 mm² de sección por hilo, sin polaridad. (material) | 1.000 | 40956.52 | 40956.52 |
| mo005 | h | Oficial 1ª instalador de climatización. (mano de obra) | 0.061 | 26179.17 | 1596.93 |
| mo104 | h | Ayudante instalador de climatización. (mano de obra) | 0.061 | 19008.41 | 1159.51 |
| % | % | Herramienta menor | 2 % | 43712.96 | 874.26 |
|  |  | Costes directos |  |  | 44587.22 |
