# Termo eléctrico

- Propiedad del archivo: CYPE INGENIEROS, S.A.
- Formato: FIEBDC-3/2002
- Ámbito geográfico: Colombia
- Divisa: COP
- Costes indirectos: 3.00 %
- Gastos generales: 13.00 %
- Beneficio industrial: 6.00 %
- IVA: 16.00 %

## I Instalaciones

### IC Calefacción, refrigeración, climatización y A.C.S.

#### ICA Agua caliente

**ICA010** Ud Termo eléctrico.
Termo eléctrico para el servicio de A.C.S., mural horizontal, resistencia blindada, capacidad 130 l, potencia 1,5 kW, de 1200 mm de altura y 440 mm de diámetro, peso 24 kg, formado por cuba de acero vitrificado, aislamiento de espuma de poliuretano, ánodo de sacrificio de magnesio. Incluso soporte y anclajes de fijación, válvula de seguridad antirretorno, llaves de corte de esfera, latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38tew024hh | Ud | Termo eléctrico para el servicio de A.C.S., mural horizontal, resistencia blindada, capacidad 130 l, potencia 1,5 kW, de 1200 mm de altura y 440 mm de diámetro, peso 24 kg, formado por cuba de acero vitrificado, aislamiento de espuma de poliuretano, ánodo de sacrificio de magnesio. (material) | 1.000 | 1662884.91 | 1662884.91 |
| mt38tew010a | Ud | Latiguillo flexible de 20 cm y 1/2" de diámetro. (material) | 2.000 | 43177.80 | 86355.60 |
| mt37sve010b | Ud | Válvula de esfera de latón niquelado para roscar de 1/2". (material) | 2.000 | 13306.64 | 26613.28 |
| mt37svs050a | Ud | Válvula de seguridad antirretorno, de latón cromado, con rosca de 1/2" de diámetro, tarada a 8 bar de presión, con maneta de purga. (material) | 1.000 | 16784.61 | 16784.61 |
| mt38www011 | Ud | Material auxiliar para instalaciones de A.C.S. (material) | 1.000 | 7825.98 | 7825.98 |
| mo008 | h | Oficial 1ª plomero. (mano de obra) | 1.066 | 26179.17 | 27907.00 |
| mo107 | h | Ayudante plomero. (mano de obra) | 1.066 | 19008.41 | 20262.97 |
| % | % | Herramienta menor | 2 % | 1848634.35 | 36972.69 |
|  |  | Costes directos |  |  | 1885607.04 |
