# Calentador solar térmico para instalación colectiva, sobre cubierta inclinada

- Propiedad del archivo: CYPE INGENIEROS, S.A.
- Formato: FIEBDC-3/2002
- Ámbito geográfico: Colombia
- Divisa: COP
- Costes indirectos: 3.00 %
- Gastos generales: 13.00 %
- Beneficio industrial: 6.00 %
- IVA: 16.00 %

## I Instalaciones

### IC Calefacción, refrigeración, climatización y A.C.S.

#### ICB Captación solar

**ICB011** Ud Calentador solar térmico para instalación colectiva, sobre cubierta inclinada.
Calentador solar térmico formado por batería de 2 módulos, compuesto cada uno de ellos de un calentador solar térmico plano, con panel de montaje vertical de 1135x2115x112 mm, superficie útil 2,1 m², rendimiento óptico 0,75 y coeficiente de pérdidas primario 3,993 W/m²K, compuesto de: panel de vidrio templado de bajo contenido en hierro (solar granulado), de 3,2 mm de espesor y alta transmitancia (92%), estructura trasera en bandeja de polietileno reciclable resistente a la intemperie (resina ABS), bastidor de fibra de vidrio reforzada con polímeros, absorbedor de cobre con revestimiento selectivo de cromo negro de alto rendimiento, parrilla de 8 tubos de cobre soldados en omega sin metal de aportación, aislamiento de lana mineral de 60 mm de espesor y uniones mediante manguitos flexibles con abrazaderas de ajuste rápido, colocados sobre estructura soporte para cubierta inclinada. Incluso accesorios de montaje y fijación, conjunto de conexiones hidráulicas entre calentadores solares térmicos, líquido de relleno para calentador solar térmico, válvula de seguridad, purgador, válvulas de corte y demás accesorios. Totalmente montado, conexionado y probado.
Incluye: Replanteo del conjunto. Colocación de la estructura soporte. Colocación y fijación de los paneles sobre la estructura soporte. Conexionado con la red de conducción de agua. Llenado del circuito.
Criterio de medición de proyecto: Número de unidades previstas, según documentación gráfica de Proyecto.
Criterio de medición de obra: Se medirá el número de unidades realmente ejecutadas según especificaciones de Proyecto.

| Código | Ud | Descripción | Rendimiento | Precio | Importe |
|---|---|---|---|---|---|
| mt38csg005a | Ud | Calentador solar térmico plano, con panel de montaje vertical de 1135x2115x112 mm, superficie útil 2,1 m², rendimiento óptico 0,75 y coeficiente de pérdidas primario 3,993 W/m²K, compuesto de: panel de vidrio templado de bajo contenido en hierro (solar granulado), de 3,2 mm de espesor y alta transmitancia (92%), estructura trasera en bandeja de polietileno reciclable resistente a la intemperie (resina ABS), bastidor de fibra de vidrio reforzada con polímeros, absorbedor de cobre con revestimiento selectivo de cromo negro de alto rendimiento, parrilla de 8 tubos de cobre soldados en omega sin metal de aportación, aislamiento de lana mineral de 60 mm de espesor y uniones mediante manguitos flexibles con abrazaderas de ajuste rápido. (material) | 2.000 | 2110314.83 | 4220629.66 |
| mt38csg007a | Ud | Bastidor, para cubierta inclinada, para calentador solar térmico. (material) | 2.000 | 431777.97 | 863555.94 |
| mt38csg008 | Ud | Juego de fijación, para cubierta inclinada, para bastidor de calentador solar térmico. (material) | 2.000 | 317896.53 | 635793.06 |
| mt38csg040 | Ud | Kit de conexiones hidráulicas para calentadores solares térmicos, con conexiones aisladas, tapones, pasacables y racores. (material) | 1.000 | 494763.58 | 494763.58 |
| mt38csg120 | Ud | Purgador automático, especial para aplicaciones de energía solar térmica, equipado con válvula de esfera y cámara de acumulación de vapor. (material) | 1.000 | 392648.09 | 392648.09 |
| mt38csg110 | Ud | Válvula de seguridad especial para aplicaciones de energía solar térmica, para una temperatura máxima de 130°C. (material) | 1.000 | 209412.32 | 209412.32 |
| mt38csg100 | l | Solución agua-glicol para relleno de calentador solar térmico, para una temperatura de trabajo de -28°C a +200°C. (material) | 2.300 | 21588.90 | 49654.47 |
| mt37sve010d | Ud | Válvula de esfera de latón niquelado para roscar de 1". (material) | 2.000 | 32692.59 | 65385.18 |
| mo009 | h | Oficial 1ª instalador de captadores solares. (mano de obra) | 6.102 | 26179.17 | 159745.30 |
| mo108 | h | Ayudante instalador de captadores solares. (mano de obra) | 6.102 | 19008.41 | 115989.32 |
| % | % | Herramienta menor | 2 % | 7207576.92 | 144151.54 |
|  |  | Costes directos |  |  | 7351728.46 |
