# Boca de carga para depósito de combustible líquido

- Propiedad del archivo: CYPE INGENIEROS, S.A.
- Formato: FIEBDC-3/2002
- Ámbito geográfico: Colombia
- Divisa: COP
- Costes indirectos: 3.00 %
- Gastos generales: 13.00 %
- Beneficio industrial: 6.00 %
- IVA: 16.00 %

## I Instalaciones

### IC Calefacción, refrigeración, climatización y A.C.S.

#### ICD Combustible líquido

**ICD105** Ud Boca de carga para depósito de combustible líquido.
Boca de carga para depósito de combustible líquido, de latón, de 2", colocada mediante unión roscada y alojada en caja de inspección para recogida de derrames de polietileno de alta densidad. Totalmente montada, conexionada y probada.
Incluye: Replanteo. Colocación de la caja de inspección. Montaje, colocación y fijación de la boca de carga. Conexionado. Colocación de la tapa.
Criterio de medición de proyecto: Número de unidades previstas, según documentación gráfica de Proyecto.
Criterio de medición de obra: Se medirá el número de unidades realmente ejecutadas según especificaciones de Proyecto.

| Código | Ud | Descripción | Rendimiento | Precio | Importe |
|---|---|---|---|---|---|
| mt38dep003a | Ud | Boca de carga, de latón, de 2", para roscar. (material) | 1.000 | 158158.65 | 158158.65 |
| mt38dep750a | Ud | Caja de inspección para recogida de derrames, de polietileno de alta densidad, de 394 mm de diámetro y 381 mm de altura, con tapa de hierro fundido y válvula de drenaje. (material) | 1.000 | 1198885.51 | 1198885.51 |
| mo020 | h | Oficial 1ª obra blanca. (mano de obra) | 0.248 | 25476.92 | 6318.28 |
| mo113 | h | Peón de obra blanca. (mano de obra) | 0.248 | 18348.75 | 4550.49 |
| mo004 | h | Oficial 1ª calefactor. (mano de obra) | 0.248 | 26179.17 | 6492.43 |
| mo103 | h | Ayudante calefactor. (mano de obra) | 0.248 | 19008.41 | 4714.09 |
| % | % | Herramienta menor | 2 % | 1379119.45 | 27582.39 |
|  |  | Costes directos |  |  | 1406701.84 |
