# Depósito de combustible líquido, de superficie, de polietileno de alta densidad (PEAD/HDPE)

- Propiedad del archivo: CYPE INGENIEROS, S.A.
- Formato: FIEBDC-3/2002
- Ámbito geográfico: Colombia
- Divisa: COP
- Costes indirectos: 3.00 %
- Gastos generales: 13.00 %
- Beneficio industrial: 6.00 %
- IVA: 16.00 %

## I Instalaciones

### IC Calefacción, refrigeración, climatización y A.C.S.

#### ICD Combustible líquido

**ICD120** Ud Depósito de combustible líquido, de superficie, de polietileno de alta densidad (PEAD/HDPE).
Depósito homologado de gasóleo, de superficie, colocado en el interior del edificio, de polietileno de alta densidad (PEAD/HDPE), de pared simple, con una capacidad de 3000 litros. Incluso, accesorios de conexión y elementos de protección según normativa. Totalmente montado, conexionado y probado.
Incluye: Colocación del depósito. Montaje de accesorios.
Criterio de medición de proyecto: Número de unidades previstas, según documentación gráfica de Proyecto.
Criterio de medición de obra: Se medirá el número de unidades realmente ejecutadas según especificaciones de Proyecto.

| Código | Ud | Descripción | Rendimiento | Precio | Importe |
|---|---|---|---|---|---|
| mt38dep111c | Ud | Depósito homologado de combustible líquido, de superficie, de polietileno de alta densidad (PEAD/HDPE) con refuerzos de acero, de simple pared, de 2200x990x1565 mm, con una capacidad de 3000 litros y cuatro bocas de entrada/salida. (material) | 1.000 | 6023745.27 | 6023745.27 |
| mt38dep114a | Ud | Accesorios de carga, aspiración y ventilación para depósito de combustible líquido de polietileno de alta densidad (PEAD/HDPE). (material) | 1.000 | 141143.90 | 141143.90 |
| mo004 | h | Oficial 1ª calefactor. (mano de obra) | 0.743 | 26179.17 | 19451.12 |
| mo103 | h | Ayudante calefactor. (mano de obra) | 0.743 | 19008.41 | 14123.25 |
| % | % | Herramienta menor | 2 % | 6198463.54 | 123969.27 |
|  |  | Costes directos |  |  | 6322432.81 |
