# Depósito de combustible líquido, de superficie, de lámina de acero

- Propiedad del archivo: CYPE INGENIEROS, S.A.
- Formato: FIEBDC-3/2002
- Ámbito geográfico: Colombia
- Divisa: COP
- Costes indirectos: 3.00 %
- Gastos generales: 13.00 %
- Beneficio industrial: 6.00 %
- IVA: 16.00 %

## I Instalaciones

### IC Calefacción, refrigeración, climatización y A.C.S.

#### ICD Combustible líquido

**ICD125** Ud Depósito de combustible líquido, de superficie, de lámina de acero.
Depósito homologado de gasóleo, de superficie, colocado en el exterior del edificio, de lámina de acero, de simple pared, con una capacidad de 25000 litros, tratamiento exterior mediante granallado SA 2 1/2 y acabado mediante imprimación de epoxi-poliamida y poliuretano blanco. Incluso tubo buzo de carga, interruptor de nivel, indicador de nivel, apoyos y elementos de protección según normativa. Totalmente montado, conexionado y probado. Sin incluir la obra civil, ni la toma de tierra.
Incluye: Colocación del depósito. Montaje de accesorios.
Criterio de medición de proyecto: Número de unidades previstas, según documentación gráfica de Proyecto.
Criterio de medición de obra: Se medirá el número de unidades realmente ejecutadas según especificaciones de Proyecto.

| Código | Ud | Descripción | Rendimiento | Precio | Importe |
|---|---|---|---|---|---|
| mt38dep001ta | Ud | Depósito homologado de combustible líquido, de superficie, de lámina de acero, de simple pared, de 2450 mm de diámetro y 5600 mm de longitud, con una capacidad de 25000 litros. Tratamiento exterior: granallado SA 2 1/2 y acabado mediante imprimación de epoxi-poliamida y poliuretano blanco. Incluso apoyos y elementos de protección según normativa. (material) | 1.000 | 65576495.25 | 65576495.25 |
| mt38dep004c | Ud | Tubo buzo de carga, para depósito de combustible líquido de lámina de acero. (material) | 1.000 | 2156946.86 | 2156946.86 |
| mt38dep005c | Ud | Válvula reguladora de nivel, para depósito de combustible líquido de lámina de acero. (material) | 1.000 | 2329712.02 | 2329712.02 |
| mt38dep006a | Ud | Indicador de nivel con sonda, para depósito de combustible líquido de lámina de acero. (material) | 1.000 | 381392.18 | 381392.18 |
| mq04cag010a | h | Camión con grúa de hasta 6 t. (maquinaria) | 0.869 | 139774.43 | 121463.98 |
| mo004 | h | Oficial 1ª calefactor. (mano de obra) | 14.238 | 26179.17 | 372739.02 |
| mo103 | h | Ayudante calefactor. (mano de obra) | 14.238 | 19008.41 | 270641.74 |
| % | % | Herramienta menor | 2 % | 71209391.05 | 1424187.82 |
|  |  | Costes directos |  |  | 72633578.87 |
