# Válvula de retención

- Propiedad del archivo: CYPE INGENIEROS, S.A.
- Formato: FIEBDC-3/2002
- Ámbito geográfico: Colombia
- Divisa: COP
- Costes indirectos: 3.00 %
- Gastos generales: 13.00 %
- Beneficio industrial: 6.00 %
- IVA: 16.00 %

## I Instalaciones

### IC Calefacción, refrigeración, climatización y A.C.S.

#### ICD Combustible líquido

**ICD135** Ud Válvula de retención.
Válvula de retención de latón para roscar de 3/4". Totalmente montada, conexionada y probada.
Incluye: Replanteo. Conexión de la válvula de retención.
Criterio de medición de proyecto: Número de unidades previstas, según documentación gráfica de Proyecto.
Criterio de medición de obra: Se medirá el número de unidades realmente ejecutadas según especificaciones de Proyecto.

| Código | Ud | Descripción | Rendimiento | Precio | Importe |
|---|---|---|---|---|---|
| mt38dep800c | Ud | Válvula de retención de latón para roscar de 3/4". (material) | 1.000 | 64716.54 | 64716.54 |
| mo004 | h | Oficial 1ª calefactor. (mano de obra) | 0.124 | 27359.16 | 3392.54 |
| mo103 | h | Ayudante calefactor. (mano de obra) | 0.124 | 19865.18 | 2463.28 |
| % | % | Herramienta menor | 2 % | 70572.36 | 1411.45 |
|  |  | Costes directos |  |  | 71983.81 |
