# Accesorio para tubería de distribución de agua para sistema de calefacción y refrigeración por techo radiante

- Propiedad del archivo: CYPE INGENIEROS, S.A.
- Formato: FIEBDC-3/2002
- Ámbito geográfico: Colombia
- Divisa: COP
- Costes indirectos: 3.00 %
- Gastos generales: 13.00 %
- Beneficio industrial: 6.00 %
- IVA: 16.00 %

## I Instalaciones

### IC Calefacción, refrigeración, climatización y A.C.S.

#### ICE Emisores por agua para calefacción y refrigeración

**ICE024** Ud Accesorio para tubería de distribución de agua para sistema de calefacción y refrigeración por techo radiante.
Conjunto de piezas para la finalización de la tubería, formado por racor con salida roscada hembra, de latón, de 20 mm x 1/2", racor con salida roscada macho, de latón, de 15 mm x 1/2" y manguito de 10x15 mm de diámetro.
Incluye: Colocación y fijación del accesorio.
Criterio de medición de proyecto: Número de unidades previstas, según documentación gráfica de Proyecto.
Criterio de medición de obra: Se medirá el número de unidades realmente ejecutadas según especificaciones de Proyecto.

| Código | Ud | Descripción | Rendimiento | Precio | Importe |
|---|---|---|---|---|---|
| mt37tpu536b | Ud | Racor con salida roscada hembra, de latón, de 20 mm x 1/2". (material) | 1.000 | 17376.90 | 17376.90 |
| mt38etu037a | Ud | Racor con salida roscada macho, de latón, de 15 mm x 1/2". (material) | 1.000 | 59790.19 | 59790.19 |
| mt38etu035a | Ud | Manguito de 10x15 mm de diámetro. (material) | 1.000 | 61182.06 | 61182.06 |
| mo103 | h | Ayudante calefactor. (mano de obra) | 0.012 | 19008.41 | 228.10 |
| % | % | Herramienta menor | 2 % | 138577.25 | 2771.55 |
|  |  | Costes directos |  |  | 141348.80 |
