# Radiador para calefacción a baja temperatura

- Propiedad del archivo: CYPE INGENIEROS, S.A.
- Formato: FIEBDC-3/2002
- Ámbito geográfico: Colombia
- Divisa: COP
- Costes indirectos: 3.00 %
- Gastos generales: 13.00 %
- Beneficio industrial: 6.00 %
- IVA: 16.00 %

## I Instalaciones

### IC Calefacción, refrigeración, climatización y A.C.S.

#### ICE Emisores por agua para calefacción y refrigeración

**ICE042** Ud Radiador para calefacción a baja temperatura.
Radiador para calefacción a baja temperatura, con intercambiador de calor de tubo de cobre y aletas de aluminio, carcasa independiente del intercambiador, ventiladores con motor Brushless, de velocidad variable, para impulsión de aire y panel de control con 4 modos de funcionamiento, potencia calorífica 1112,6 W para salto térmico de 30°C, potencia calorífica 1479,1 W para salto térmico de 40°C, potencia calorífica 1981,4 W para salto térmico de 50°C, presión sonora 32 dBA, dimensiones 635x879x119 mm, peso 11,9 kg, color blanco RAL 9010. Incluso llave de paso termostática, soportes y todos aquellos accesorios necesarios para su correcto funcionamiento. Totalmente montado, conexionado y probado.
Incluye: Replanteo mediante plantilla. Fijación en paramento mediante elementos de anclaje. Situación y fijación de las unidades. Montaje de accesorios. Conexionado con la red de conducción de agua.
Criterio de medición de proyecto: Número de unidades previstas, según documentación gráfica de Proyecto.
Criterio de medición de obra: Se medirá el número de unidades realmente ejecutadas según especificaciones de Proyecto.

| Código | Ud | Descripción | Rendimiento | Precio | Importe |
|---|---|---|---|---|---|
| mt38fer055c | Ud | Radiador para calefacción a baja temperatura, con intercambiador de calor de tubo de cobre y aletas de aluminio, carcasa independiente del intercambiador, ventiladores con motor Brushless, de velocidad variable, para impulsión de aire y panel de control con 4 modos de funcionamiento, potencia calorífica 1112,6 W para salto térmico de 30°C, potencia calorífica 1479,1 W para salto térmico de 40°C, potencia calorífica 1981,4 W para salto térmico de 50°C, presión sonora 32 dBA, dimensiones 635x879x119 mm, peso 11,9 kg, color blanco RAL 9010. (material) | 1.000 | 3241573.12 | 3241573.12 |
| mt38fer058 | Ud | Soporte de acero para radiador, para colocación mural con tornillos. (material) | 2.000 | 8635.56 | 17271.12 |
| mt38fer087 | Ud | Kit para conexión de radiador a la tubería de distribución, compuesto por llave de paso termostática y demás accesorios necesarios. (material) | 1.000 | 141407.28 | 141407.28 |
| mo004 | h | Oficial 1ª calefactor. (mano de obra) | 0.369 | 26179.17 | 9660.11 |
| mo103 | h | Ayudante calefactor. (mano de obra) | 0.369 | 19008.41 | 7014.10 |
| % | % | Herramienta menor | 2 % | 3416925.73 | 68338.51 |
|  |  | Costes directos |  |  | 3485264.24 |
