# Regulación de un circuito de calefacción por suelo radiante

- Propiedad del archivo: CYPE INGENIEROS, S.A.
- Formato: FIEBDC-3/2002
- Ámbito geográfico: Colombia
- Divisa: COP
- Costes indirectos: 3.00 %
- Gastos generales: 13.00 %
- Beneficio industrial: 6.00 %
- IVA: 16.00 %

## I Instalaciones

### IC Calefacción, refrigeración, climatización y A.C.S.

#### ICE Emisores por agua para calefacción y refrigeración

**ICE157** Ud Regulación de un circuito de calefacción por suelo radiante.
Válvula de regulación de la temperatura ambiente con limitador de la temperatura de retorno regulable entre 20°C y 40°C para un circuito de calefacción, con rueda de termostato para regulación de la temperatura entre 7°C y 28°C, purgador de aire, conexiones eurocono de 3/4", instalada en caja de 145x190x57 mm, empotrable en pared, con tapa lacada en blanco de 155x210 mm, y 2 curvatubos de plástico, con kit de 2 racores de cobre niquelado con salida roscada eurocono hembra, 14 mm x 3/4", para conexión del circuito de suelo radiante a la válvula y kit de 2 codos a 90° de cobre niquelado con salida roscada eurocono macho, 14 mm x 3/4" para conexión del tubo al circuito de alta temperatura. Totalmente montado, conexionado y probado.
Incluye: Replanteo de la unidad. Colocación y fijación de la unidad. Conexionado de la unidad a la tubería.
Criterio de medición de proyecto: Número de unidades previstas, según documentación gráfica de Proyecto.
Criterio de medición de obra: Se medirá el número de unidades realmente ejecutadas según especificaciones de Proyecto.

| Código | Ud | Descripción | Rendimiento | Precio | Importe |
|---|---|---|---|---|---|
| mt38sch150a | Ud | Válvula de regulación de la temperatura ambiente con limitador de la temperatura de retorno regulable entre 20°C y 40°C para un circuito de calefacción, con rueda de termostato para regulación de la temperatura entre 7°C y 28°C, purgador de aire, conexiones eurocono de 3/4", instalada en caja de 145x190x57 mm, empotrable en pared, con tapa lacada en blanco de 155x210 mm, y 2 curvatubos de plástico. (material) | 1.000 | 1614050.82 | 1614050.82 |
| mt38sch065bc | Ud | Kit de 2 racores de cobre niquelado con salida roscada eurocono hembra, 14 mm x 3/4". (material) | 1.000 | 56885.40 | 56885.40 |
| mt38sch067a | Ud | Kit de 2 codos a 90° de cobre niquelado con salida roscada eurocono macho, 14 mm x 3/4". (material) | 1.000 | 165393.90 | 165393.90 |
| mo004 | h | Oficial 1ª calefactor. (mano de obra) | 0.246 | 26179.17 | 6440.08 |
| mo103 | h | Ayudante calefactor. (mano de obra) | 0.246 | 19008.41 | 4676.07 |
| % | % | Herramienta menor | 2 % | 1847446.27 | 36948.93 |
|  |  | Costes directos |  |  | 1884395.20 |
