# Caldera a gas, doméstica, de condensación, de pie, para calefacción

- Propiedad del archivo: CYPE INGENIEROS, S.A.
- Formato: FIEBDC-3/2002
- Ámbito geográfico: Colombia
- Divisa: COP
- Costes indirectos: 3.00 %
- Gastos generales: 13.00 %
- Beneficio industrial: 6.00 %
- IVA: 16.00 %

## I Instalaciones

### IC Calefacción, refrigeración, climatización y A.C.S.

#### ICG Calderas a gas

**ICG225** Ud Caldera a gas, doméstica, de condensación, de pie, para calefacción.
Caldera de pie, de condensación con recuperador de acero inoxidable, con cuerpo de fundición de aluminio/silicio y quemador presurizado modulante a gas, eficiencia energética clase A, potencia de calefacción de 8,1 a 40 kW, dimensiones 820x600x795 mm, cuadro de regulación y cronotermostato modulante con sonda de temperatura exterior, caudal másico de gas de escape 17,4 kg/s a carga total y 3,5 kg/s a carga parcial, con contenido de CO2 9,1% a carga total y 9,3% a carga parcial, presión de impulsión disponible 140 Pa, temperatura de impulsión hasta 100°C, contenido de agua 33,4 l, kit de transformación a propano, kit de unión de caldera a gas a colector o grupo de bombeo, kit de seguridad para caldera a gas, kit de unión de caldera a gas a vaso de expansión, sin incluir el ducto para evacuación de los productos de la combustión. Totalmente montada, conexionada y probada.
Incluye: Replanteo. Presentación de los elementos. Montaje de la caldera y sus accesorios. Conexionado con las redes de conducción de agua, de gas, de salubridad y eléctrica, y con el ducto de evacuación de los productos de la combustión. Puesta en marcha.
Criterio de medición de proyecto: Número de unidades previstas, según documentación gráfica de Proyecto.
Criterio de medición de obra: Se medirá el número de unidades realmente ejecutadas según especificaciones de Proyecto.

| Código | Ud | Descripción | Rendimiento | Precio | Importe |
|---|---|---|---|---|---|
| mt38cpj120i | Ud | Caldera de pie, de condensación con recuperador de acero inoxidable, con cuerpo de fundición de aluminio/silicio y quemador presurizado modulante a gas, eficiencia energética clase A, potencia de calefacción de 8,1 a 40 kW, dimensiones 820x600x795 mm, cuadro de regulación y cronotermostato modulante con sonda de temperatura exterior, caudal másico de gas de escape 17,4 kg/s a carga total y 3,5 kg/s a carga parcial, con contenido de CO2 9,1% a carga total y 9,3% a carga parcial, presión de impulsión disponible 140 Pa, temperatura de impulsión hasta 100°C, contenido de agua 33,4 l. (material) | 1.000 | 24259175.44 | 24259175.44 |
| mt38cpj500c | Ud | Kit de transformación a propano, para caldera. (material) | 1.000 | 578852.35 | 578852.35 |
| mt38cqj521a | Ud | Kit de seguridad para caldera a gas, compuesto por manómetro, válvula de seguridad y purgador de aire. (material) | 1.000 | 941950.63 | 941950.63 |
| mt38cqj531a | Ud | Kit de unión de caldera a gas a vaso de expansión, con válvula de llenado y vaciado. (material) | 1.000 | 599901.52 | 599901.52 |
| mt38www010 | Ud | Material auxiliar para instalaciones de calefacción. (material) | 1.000 | 9067.34 | 9067.34 |
| mo004 | h | Oficial 1ª calefactor. (mano de obra) | 4.229 | 26179.17 | 110711.71 |
| mo103 | h | Ayudante calefactor. (mano de obra) | 4.229 | 19008.41 | 80386.57 |
| % | % | Herramienta menor | 2 % | 26580045.56 | 531600.91 |
|  |  | Costes directos |  |  | 27111646.47 |
