# Chimenea individual de pared simple de acero inoxidable

- Propiedad del archivo: CYPE INGENIEROS, S.A.
- Formato: FIEBDC-3/2002
- Ámbito geográfico: Colombia
- Divisa: COP
- Costes indirectos: 3.00 %
- Gastos generales: 13.00 %
- Beneficio industrial: 6.00 %
- IVA: 16.00 %

## I Instalaciones

### IC Calefacción, refrigeración, climatización y A.C.S.

#### ICO Sistemas de drenaje de los productos de la combustión

**ICO100** m Chimenea individual de pared simple de acero inoxidable.
Chimenea modular metálica, formada por tubo de pared simple de acero inoxidable AISI 304, de 80 mm de diámetro interior, temperatura máxima de 600°C, presión de trabajo de hasta 40 Pa, para evacuación de los productos de la combustión, del equipo de calefacción. Incluso accesorios, piezas especiales, módulos finales y material auxiliar para montaje y sujeción a la obra.
Incluye: Replanteo. Presentación de tubos, accesorios, piezas especiales y módulos finales. Fijación del material auxiliar para montaje y sujeción a la obra. Montaje. Conexionado y comprobación de su correcto funcionamiento.
Criterio de medición de proyecto: Longitud medida desde el arranque de la chimenea hasta la parte superior del módulo final, según documentación gráfica de Proyecto.
Criterio de medición de obra: Se medirá, desde el arranque de la chimenea hasta la parte superior del módulo final, la longitud realmente ejecutada según especificaciones de Proyecto.

| Código | Ud | Descripción | Rendimiento | Precio | Importe |
|---|---|---|---|---|---|
| mt20din051a | Ud | Material auxiliar para montaje y sujeción a la obra de los tubos de pared simple de acero inoxidable AISI 304, de 80 mm de diámetro interior. (material) | 1.000 | 5046.05 | 5046.05 |
| mt20din050aq | m | Tubo de pared simple de acero inoxidable AISI 304, de 80 mm de diámetro interior, temperatura máxima de 600°C, presión de trabajo de hasta 40 Pa, con el precio incrementado el 80% en concepto de accesorios, piezas especiales y módulos finales. (material) | 1.000 | 151381.46 | 151381.46 |
| mo004 | h | Oficial 1ª calefactor. (mano de obra) | 0.330 | 26179.17 | 8639.13 |
| mo103 | h | Ayudante calefactor. (mano de obra) | 0.330 | 19008.41 | 6272.78 |
| % | % | Herramienta menor | 2 % | 171339.42 | 3426.79 |
|  |  | Costes directos |  |  | 174766.21 |
