# Válvula de equilibrado

- Propiedad del archivo: CYPE INGENIEROS, S.A.
- Formato: FIEBDC-3/2002
- Ámbito geográfico: Colombia
- Divisa: COP
- Costes indirectos: 3.00 %
- Gastos generales: 13.00 %
- Beneficio industrial: 6.00 %
- IVA: 16.00 %

## I Instalaciones

### IC Calefacción, refrigeración, climatización y A.C.S.

#### ICS Sistemas de conducción de agua

**ICS097** Ud Válvula de equilibrado.
Válvula de equilibrado estático, campo de regulación de 0,17 a 8,52 m³/h, con cuerpo de bronce, tomas para medición de presión, volante con 40 posiciones de ajuste, válvula de purga, conexiones roscadas hembra de 1" de diámetro y temperatura máxima de 110°C.
Incluye: Replanteo. Colocación. Conexionado. Comprobación de su correcto funcionamiento.
Criterio de medición de proyecto: Número de unidades previstas, según documentación gráfica de Proyecto.
Criterio de medición de obra: Se medirá el número de unidades realmente ejecutadas según especificaciones de Proyecto.

| Código | Ud | Descripción | Rendimiento | Precio | Importe |
|---|---|---|---|---|---|
| mt38sth116cc | Ud | Válvula de equilibrado estático, campo de regulación de 0,17 a 8,52 m³/h, con cuerpo de bronce, tomas para medición de presión, volante con 40 posiciones de ajuste, válvula de purga, conexiones roscadas hembra de 1" de diámetro y temperatura máxima de 110°C. (material) | 1.000 | 396506.04 | 396506.04 |
| mt38www012 | Ud | Material auxiliar para instalaciones de calefacción y A.C.S. (material) | 0.050 | 11326.43 | 566.32 |
| mo004 | h | Oficial 1ª calefactor. (mano de obra) | 0.488 | 27359.16 | 13351.27 |
| % | % | Herramienta menor | 2 % | 410423.63 | 8208.47 |
|  |  | Costes directos |  |  | 418632.10 |
