# Grupo hidráulico para circuitos de calefacción, con intercambiador para producción de A.C.S

- Propiedad del archivo: CYPE INGENIEROS, S.A.
- Formato: FIEBDC-3/2002
- Ámbito geográfico: Colombia
- Divisa: COP
- Costes indirectos: 3.00 %
- Gastos generales: 13.00 %
- Beneficio industrial: 6.00 %
- IVA: 16.00 %

## I Instalaciones

### IC Calefacción, refrigeración, climatización y A.C.S.

#### ICS Sistemas de conducción de agua

**ICS113** Ud Grupo hidráulico para circuitos de calefacción, con intercambiador para producción de A.C.S.
Estación de descentralización compacta para producción de A.C.S. instantánea, caudal de 17 l/min, con conexiones para el circuito de calefacción por radiadores o con fancoils, con intercambiador de placas de acero inoxidable, bypass con válvula termostática, válvula termostática para el servicio de A.C.S., válvula de control proporcional de caudal y filtros.
Incluye: Replanteo. Colocación. Conexionado y comprobación de su correcto funcionamiento.
Criterio de medición de proyecto: Número de unidades previstas, según documentación gráfica de Proyecto.
Criterio de medición de obra: Se medirá el número de unidades realmente ejecutadas según especificaciones de Proyecto.

| Código | Ud | Descripción | Rendimiento | Precio | Importe |
|---|---|---|---|---|---|
| mt38eup250a | Ud | Estación de descentralización compacta para producción de A.C.S. instantánea, caudal de 17 l/min, con conexiones para el circuito de calefacción por radiadores o con fancoils, con intercambiador de placas de acero inoxidable, bypass con válvula termostática, válvula termostática para el servicio de A.C.S., válvula de control proporcional de caudal y filtros. (material) | 1.000 | 9728596.30 | 9728596.30 |
| mo004 | h | Oficial 1ª calefactor. (mano de obra) | 0.976 | 27359.16 | 26702.54 |
| mo103 | h | Ayudante calefactor. (mano de obra) | 0.976 | 19865.18 | 19388.42 |
| % | % | Herramienta menor | 2 % | 9774687.26 | 195493.75 |
|  |  | Costes directos |  |  | 9970181.01 |
