# Solución anticongelante

- Propiedad del archivo: CYPE INGENIEROS, S.A.
- Formato: FIEBDC-3/2002
- Ámbito geográfico: Colombia
- Divisa: COP
- Costes indirectos: 3.00 %
- Gastos generales: 13.00 %
- Beneficio industrial: 6.00 %
- IVA: 16.00 %

## I Instalaciones

### IC Calefacción, refrigeración, climatización y A.C.S.

#### ICU Geotermia

**ICU110** l Solución anticongelante.
Solución anticongelante agua-metanol, concentración de anticongelante puro del 25%, para relleno de circuito de instalación de geotermia.
Criterio de medición de proyecto: Volumen estimado en función de las características de la instalación.
Criterio de medición de obra: Se medirá el volumen realmente suministrado según especificaciones de Proyecto.

| Código | Ud | Descripción | Rendimiento | Precio | Importe |
|---|---|---|---|---|---|
| mt37sge100e | l | Solución anticongelante agua-metanol, concentración de anticongelante puro del 25%, para relleno de circuito de instalación de geotermia. (material) | 1.000 | 12418.00 | 12418.00 |
| % | % | Herramienta menor | 2 % | 12418.00 | 248.36 |
|  |  | Costes directos |  |  | 12666.36 |
