# Unidad aire-agua, bomba de calor aerotérmica, para calefacción y refrigeración

- Propiedad del archivo: CYPE INGENIEROS, S.A.
- Formato: FIEBDC-3/2002
- Ámbito geográfico: Colombia
- Divisa: COP
- Costes indirectos: 3.00 %
- Gastos generales: 13.00 %
- Beneficio industrial: 6.00 %
- IVA: 16.00 %

## I Instalaciones

### IC Calefacción, refrigeración, climatización y A.C.S.

#### ICV Unidades centralizadas para calefacción, refrigeración, climatización y A.C.S.

**ICV040** Ud Unidad aire-agua, bomba de calor aerotérmica, para calefacción y refrigeración.
Bomba de calor aerotérmica, aire-agua, para calefacción y refrigeración, para gas R-32, SEER 7,76 (temperatura de salida del agua 18°C), SEER 4,42 (temperatura de salida del agua 7°C), SCOP 4,83 (temperatura de entrada del aire 7°C, temperatura de salida del agua 35°C), SCOP 3,31 (temperatura de entrada del aire 7°C, temperatura de salida del agua 55°C), potencia calorífica 4,2 kW, COP 5,1 (temperatura de salida del agua 35°C, temperatura de bulbo seco del aire exterior 7°C), potencia calorífica 4,3 kW COP 3,8 (temperatura de salida del agua 45°C, temperatura de bulbo seco del aire exterior 7°C), potencia frigorífica 4,5 kW, EER 5,5 (temperatura de salida del agua 18°C, temperatura de bulbo seco del aire exterior 35°C), potencia frigorífica 4,7 kW, EER 3,45 (temperatura de salida del agua 7°C, temperatura de bulbo seco del aire exterior 35°C), potencia sonora 56 dBA, clase de eficiencia energética A++, con tecnología Inverter, alimentación monofásica (230V/50Hz), dimensiones 718x1295x429 mm, peso 98 kg, vaso de expansión y bomba de circulación. Incluso elementos antivibratorios de suelo. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bax020a | Ud | Bomba de calor aerotérmica, aire-agua, para calefacción y refrigeración, para gas R-32, SEER 7,76 (temperatura de salida del agua 18°C), SEER 4,42 (temperatura de salida del agua 7°C), SCOP 4,83 (temperatura de entrada del aire 7°C, temperatura de salida del agua 35°C), SCOP 3,31 (temperatura de entrada del aire 7°C, temperatura de salida del agua 55°C), potencia calorífica 4,2 kW, COP 5,1 (temperatura de salida del agua 35°C, temperatura de bulbo seco del aire exterior 7°C), potencia calorífica 4,3 kW COP 3,8 (temperatura de salida del agua 45°C, temperatura de bulbo seco del aire exterior 7°C), potencia frigorífica 4,5 kW, EER 5,5 (temperatura de salida del agua 18°C, temperatura de bulbo seco del aire exterior 35°C), potencia frigorífica 4,7 kW, EER 3,45 (temperatura de salida del agua 7°C, temperatura de bulbo seco del aire exterior 35°C), potencia sonora 56 dBA, clase de eficiencia energética A++, con tecnología Inverter, alimentación monofásica (230V/50Hz), dimensiones 718x1295x429 mm, peso 98 kg, vaso de expansión y bomba de circulación. (material) | 1.000 | 28603157.69 | 28603157.69 |
| mt37sve010d | Ud | Válvula de esfera de latón niquelado para roscar de 1". (material) | 2.000 | 32692.59 | 65385.18 |
| mt42www080 | Ud | Kit de amortiguadores antivibración de suelo, formado por cuatro amortiguadores de caucho, con sus tornillos, tuercas y arandelas correspondientes. (material) | 1.000 | 46807.46 | 46807.46 |
| mo005 | h | Oficial 1ª instalador de climatización. (mano de obra) | 2.213 | 26179.17 | 57934.50 |
| mo104 | h | Ayudante instalador de climatización. (mano de obra) | 2.213 | 19008.41 | 42065.61 |
| % | % | Herramienta menor | 2 % | 28815350.44 | 576307.01 |
|  |  | Costes directos |  |  | 29391657.45 |
