# Equipo aire-agua, bomba de calor aerotérmica, para producción de A.C.S., calefacción y refrigeración

- Propiedad del archivo: CYPE INGENIEROS, S.A.
- Formato: FIEBDC-3/2002
- Ámbito geográfico: Colombia
- Divisa: COP
- Costes indirectos: 3.00 %
- Gastos generales: 13.00 %
- Beneficio industrial: 6.00 %
- IVA: 16.00 %

## I Instalaciones

### IC Calefacción, refrigeración, climatización y A.C.S.

#### ICV Unidades centralizadas para calefacción, refrigeración, climatización y A.C.S.

**ICV043** Ud Equipo aire-agua, bomba de calor aerotérmica, para producción de A.C.S., calefacción y refrigeración.
Equipo aire-agua, bomba de calor aerotérmica, para producción de A.C.S., calefacción y refrigeración, SEER 8,02 (temperatura de salida del agua 18°C), SEER 4,64 (temperatura de salida del agua 7°C), SCOP 4,48 (temperatura de entrada del aire 7°C, temperatura de salida del agua 35°C), SCOP 3,43 (temperatura de entrada del aire 7°C, temperatura de salida del agua 55°C), para gas R-32, potencia calorífica 4,6 kW, COP 5,2 (temperatura de salida del agua 35°C, temperatura de bulbo seco del aire exterior 7°C), potencia calorífica 4,11 kW COP 3,69 (temperatura de salida del agua 45°C, temperatura de bulbo seco del aire exterior 7°C), potencia frigorífica 6 kW, EER 5,35 (temperatura de salida del agua 18°C, temperatura de bulbo seco del aire exterior 35°C), potencia frigorífica 4,5 kW, EER 3,6 (temperatura de salida del agua 7°C, temperatura de bulbo seco del aire exterior 35°C), formado por una unidad exterior, con tecnología Inverter, alimentación monofásica (230V/50Hz), dimensiones 880x840x330 mm, peso 54 kg, potencia sonora 58 dBA, diámetro de conexión de la tubería de gas 1/2", diámetro de conexión de la tubería de líquido 1/4", y una unidad interior con acumulador de A.C.S. de 190 litros, SCOP 4, en A.C.S., con temperatura de entrada del aire 14°C, clase de eficiencia energética en A.C.S. A+, perfil de consumo L, clase de eficiencia energética en calefacción A++, potencia sonora 32 dBA, dimensiones 1948x560x564 mm, peso 173 kg, diámetro de conexión de las tuberías de agua G 3/4", temperatura máxima de salida del agua en calefacción 60°C, temperatura mínima de salida del agua en refrigeración 7°C, con cuadro de control, intercambiador de placas, filtro, válvula de 3 vías, válvula de seguridad, llave de llenado y vaciado, válvula termostática para A.C.S., válvula de seguridad para calefacción, vaso de expansión y bomba de circulación. Incluso elementos antivibratorios de suelo. Totalmente montado, conexionado y puesto en marcha por la empresa instaladora para la comprobación de su correcto funcionamiento.
Incluye: Replanteo de la unidad. Colocación y fijación de la unidad y sus accesorios. Conexionado con las redes de conducción de agua, eléctrica y de recogida de condensados. Puesta en marcha.
Criterio de medición de proyecto: Número de unidades previstas, según documentación gráfica de Proyecto.
Criterio de medición de obra: Se medirá el número de unidades realmente ejecutadas según especificaciones de Proyecto.

| Código | Ud | Descripción | Rendimiento | Precio | Importe |
|---|---|---|---|---|---|
| mt42bax009aa | Ud | Equipo aire-agua, bomba de calor aerotérmica, para producción de A.C.S., calefacción y refrigeración, SEER 8,02 (temperatura de salida del agua 18°C), SEER 4,64 (temperatura de salida del agua 7°C), SCOP 4,48 (temperatura de entrada del aire 7°C, temperatura de salida del agua 35°C), SCOP 3,43 (temperatura de entrada del aire 7°C, temperatura de salida del agua 55°C), para gas R-32, potencia calorífica 4,6 kW, COP 5,2 (temperatura de salida del agua 35°C, temperatura de bulbo seco del aire exterior 7°C), potencia calorífica 4,11 kW COP 3,69 (temperatura de salida del agua 45°C, temperatura de bulbo seco del aire exterior 7°C), potencia frigorífica 6 kW, EER 5,35 (temperatura de salida del agua 18°C, temperatura de bulbo seco del aire exterior 35°C), potencia frigorífica 4,5 kW, EER 3,6 (temperatura de salida del agua 7°C, temperatura de bulbo seco del aire exterior 35°C), formado por una unidad exterior, con tecnología Inverter, alimentación monofásica (230V/50Hz), dimensiones 880x840x330 mm, peso 54 kg, potencia sonora 58 dBA, diámetro de conexión de la tubería de gas 1/2", diámetro de conexión de la tubería de líquido 1/4", y una unidad interior con acumulador de A.C.S. de 190 litros, SCOP 4, en A.C.S., con temperatura de entrada del aire 14°C, clase de eficiencia energética en A.C.S. A+, perfil de consumo L, clase de eficiencia energética en calefacción A++, potencia sonora 32 dBA, dimensiones 1948x560x564 mm, peso 173 kg, diámetro de conexión de las tuberías de agua G 3/4", temperatura máxima de salida del agua en calefacción 60°C, temperatura mínima de salida del agua en refrigeración 7°C, con cuadro de control, intercambiador de placas, filtro, válvula de 3 vías, válvula de seguridad, llave de llenado y vaciado, válvula termostática para A.C.S., válvula de seguridad para calefacción, vaso de expansión y bomba de circulación. (material) | 1.000 | 49214088.83 | 49214088.83 |
| mt37sve010d | Ud | Válvula de esfera de latón niquelado para roscar de 1". (material) | 2.000 | 32692.59 | 65385.18 |
| mt37sve010c | Ud | Válvula de esfera de latón niquelado para roscar de 3/4". (material) | 2.000 | 19646.87 | 39293.74 |
| mt42www080 | Ud | Kit de amortiguadores antivibración de suelo, formado por cuatro amortiguadores de caucho, con sus tornillos, tuercas y arandelas correspondientes. (material) | 1.000 | 46807.46 | 46807.46 |
| mo005 | h | Oficial 1ª instalador de climatización. (mano de obra) | 2.262 | 26179.17 | 59217.28 |
| mo104 | h | Ayudante instalador de climatización. (mano de obra) | 2.262 | 19008.41 | 42997.02 |
| % | % | Herramienta menor | 2 % | 49467789.51 | 989355.79 |
|  |  | Costes directos |  |  | 50457145.30 |
