# Unidad aire-agua, bomba de calor aerotérmica, para calefacción

- Propiedad del archivo: CYPE INGENIEROS, S.A.
- Formato: FIEBDC-3/2002
- Ámbito geográfico: Colombia
- Divisa: COP
- Costes indirectos: 3.00 %
- Gastos generales: 13.00 %
- Beneficio industrial: 6.00 %
- IVA: 16.00 %

## I Instalaciones

### IC Calefacción, refrigeración, climatización y A.C.S.

#### ICV Unidades centralizadas para calefacción, refrigeración, climatización y A.C.S.

**ICV045** Ud Unidad aire-agua, bomba de calor aerotérmica, para calefacción.
Bomba de calor aerotérmica, aire-agua, para calefacción, para gas R-32, con compresor swing, alimentación monofásica (230V/50Hz), potencia calorífica 9 kW, y consumo eléctrico 2,43 kW, con temperatura de bulbo seco del aire exterior 7°C y temperatura de salida del agua 45°C, potencia calorífica 9 kW, COP 4,91 y consumo eléctrico 1,91 kW, con temperatura de bulbo seco del aire exterior 7°C y temperatura de salida del agua 35°C, dimensiones 870x1378x460 mm, diámetro de conexión de las tuberías de agua 1". Incluso elementos antivibratorios de suelo. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42dai322a | Ud | Bomba de calor aerotérmica, aire-agua, para calefacción, para gas R-32, con compresor swing, alimentación monofásica (230V/50Hz), potencia calorífica 9 kW, y consumo eléctrico 2,43 kW, con temperatura de bulbo seco del aire exterior 7°C y temperatura de salida del agua 45°C, potencia calorífica 9 kW, COP 4,91 y consumo eléctrico 1,91 kW, con temperatura de bulbo seco del aire exterior 7°C y temperatura de salida del agua 35°C, dimensiones 870x1378x460 mm, diámetro de conexión de las tuberías de agua 1". (material) | 1.000 | 39333620.31 | 39333620.31 |
| mt37sve010d | Ud | Válvula de esfera de latón niquelado para roscar de 1". (material) | 2.000 | 32692.59 | 65385.18 |
| mt42www080 | Ud | Kit de amortiguadores antivibración de suelo, formado por cuatro amortiguadores de caucho, con sus tornillos, tuercas y arandelas correspondientes. (material) | 1.000 | 46807.46 | 46807.46 |
| % | % | Herramienta menor | 2 % | 39445812.95 | 788916.26 |
|  |  | Costes directos |  |  | 40234729.21 |
