# Barrera infrarroja para exterior

- Propiedad del archivo: CYPE INGENIEROS, S.A.
- Formato: FIEBDC-3/2002
- Ámbito geográfico: Colombia
- Divisa: COP
- Costes indirectos: 3.00 %
- Gastos generales: 13.00 %
- Beneficio industrial: 6.00 %
- IVA: 16.00 %

## I Instalaciones

### ID Seguridad

#### IDB Barreras

**IDB020** Ud Barrera infrarroja para exterior.
Barrera de infrarrojos para exterior, formada por emisor y receptor, con alcance máximo de 120 m, con tecnología óptica, 2 haces, elevado nivel de sensibilidad, regulación del tiempo de interrupción del haz, alineamiento óptico sencillo y protección antidesmontaje.
Incluye: Replanteo. Fijación a la superficie soporte. Montaje, conexionado y comprobación de su correcto funcionamiento.
Criterio de medición de proyecto: Número de unidades previstas, según documentación gráfica de Proyecto.
Criterio de medición de obra: Se medirá el número de unidades realmente ejecutadas según especificaciones de Proyecto.

| Código | Ud | Descripción | Rendimiento | Precio | Importe |
|---|---|---|---|---|---|
| mt41ing020b | Ud | Barrera de infrarrojos para exterior, formada por emisor y receptor, con alcance máximo de 120 m, con tecnología óptica, 2 haces, elevado nivel de sensibilidad, regulación del tiempo de interrupción del haz, alineamiento óptico sencillo y protección antidesmontaje. (material) | 1.000 | 1090346.85 | 1090346.85 |
| mo006 | h | Oficial 1ª instalador de redes y equipos de detección y seguridad. (mano de obra) | 0.304 | 26179.17 | 7958.47 |
| mo105 | h | Ayudante instalador de redes y equipos de detección y seguridad. (mano de obra) | 0.304 | 19008.41 | 5778.56 |
| % | % | Herramienta menor | 2 % | 1104083.88 | 22081.68 |
|  |  | Costes directos |  |  | 1126165.56 |
