# Centralización de medidores

- Propiedad del archivo: CYPE INGENIEROS, S.A.
- Formato: FIEBDC-3/2002
- Ámbito geográfico: Colombia
- Divisa: COP
- Costes indirectos: 3.00 %
- Gastos generales: 13.00 %
- Beneficio industrial: 6.00 %
- IVA: 16.00 %

## I Instalaciones

### IE Eléctricas

#### IEG Centralización de medidores

**IEG010** Ud Centralización de medidores.
Suministro e instalación de centralización de medidores sobre paramento vertical, en cuarto de medidores, compuesta por: unidad funcional de interruptor general de maniobra de 160 A; unidad funcional de embarrado general de la concentración formada por 1 módulo; unidad funcional de fusibles de seguridad formada por 1 módulo; unidad funcional de medida formada por 1 módulo de medidores monofásicos y 1 módulo de medidores trifásicos y módulo de servicios generales con seccionamiento; unidad funcional de mando que contiene los dispositivos de mando para el cambio de tarifa de cada suministro; unidad funcional de embarrado de protección, bornes de salida y conexión a tierra formada por 1 módulo. Incluso conexiones de la línea repartidora y de las derivaciones individuales a sus correspondientes bornes y embarrados, cableado y cuantos accesorios sean necesarios para su correcta instalación. Totalmente montada, conexionada y probada.
Incluye: Replanteo del conjunto prefabricado. Colocación y nivelación del conjunto prefabricado. Fijación de módulos al conjunto prefabricado. Conexionado.
Criterio de medición de proyecto: Número de unidades previstas, según documentación gráfica de Proyecto.
Criterio de medición de obra: Se medirá el número de unidades realmente ejecutadas según especificaciones de Proyecto.

| Código | Ud | Descripción | Rendimiento | Precio | Importe |
|---|---|---|---|---|---|
| mt35con050a | Ud | Módulo de interruptor general de maniobra de 160 A (III+N), homologado por la empresa suministradora. Incluso cableado y accesorios para formar parte de la centralización de medidores. (material) | 1.000 | 729368.30 | 729368.30 |
| mt35con080 | Ud | Módulo de embarrado general, homologado por la empresa suministradora. Incluso pletinas de cobre, cortacircuitos, cableado y accesorios para formar parte de la centralización de medidores. (material) | 1.000 | 571823.02 | 571823.02 |
| mt35con070 | Ud | Módulo de fusibles de seguridad, homologado por la empresa suministradora. Incluso fusibles, cableado y accesorios para formar parte de la centralización de medidores. (material) | 1.000 | 380891.73 | 380891.73 |
| mt35con040b | Ud | Módulo de servicios generales con módulo de fraccionamiento y seccionamiento, homologado por la empresa suministradora. Incluso cableado y accesorios para formar parte de la centralización de medidores. (material) | 1.000 | 580236.95 | 580236.95 |
| mt35con010a | Ud | Módulo para ubicación de tres medidores monofásicos, homologado por la empresa suministradora. Incluso cableado y accesorios para formar parte de la centralización de medidores. (material) | 1.000 | 330623.96 | 330623.96 |
| mt35con010b | Ud | Módulo para ubicación de tres medidores trifásicos, homologado por la empresa suministradora. Incluso cableado y accesorios para formar parte de la centralización de medidores. (material) | 1.000 | 405216.60 | 405216.60 |
| mt35con020 | Ud | Módulo de reloj conmutador para doble tarifa, homologado por la empresa suministradora. Incluso cableado y accesorios para formar parte de la centralización de medidores. (material) | 1.000 | 320915.58 | 320915.58 |
| mt35con060 | Ud | Módulo de bornes de salida y puesta a tierra, homologado por la empresa suministradora. Incluso carril, bornes, cableado y accesorios para formar parte de la centralización de medidores. (material) | 1.000 | 437631.77 | 437631.77 |
| mt35www010 | Ud | Material auxiliar para instalaciones eléctricas. (material) | 1.000 | 7982.44 | 7982.44 |
| mo003 | h | Maestro electricista. (mano de obra) | 3.817 | 27359.16 | 104429.91 |
| mo102 | h | Ayudante electricista. (mano de obra) | 3.817 | 19865.18 | 75825.39 |
| % | % | Herramienta menor | 2 % | 3944945.65 | 78898.91 |
|  |  | Costes directos |  |  | 4023844.56 |
