# Base de toma de corriente empotrada

- Propiedad del archivo: CYPE INGENIEROS, S.A.
- Formato: FIEBDC-3/2002
- Ámbito geográfico: Colombia
- Divisa: COP
- Costes indirectos: 3.00 %
- Gastos generales: 13.00 %
- Beneficio industrial: 6.00 %
- IVA: 16.00 %

## I Instalaciones

### IE Eléctricas

#### IEM Mecanismos

**IEM060** Ud Base de toma de corriente empotrada.
Base de toma de corriente bipolar (2P), gama media, intensidad asignada 16 A, tensión asignada 250 V, con tapa, de color y marco embellecedor para 1 elemento, de color. Instalación empotrada.
Criterio de valoración económica: El precio no incluye la caja para mecanismo empotrado.
Incluye: Montaje, conexionado y comprobación de su correcto funcionamiento.
Criterio de medición de proyecto: Número de unidades previstas, según documentación gráfica de Proyecto.
Criterio de medición de obra: Se medirá el número de unidades realmente ejecutadas según especificaciones de Proyecto.

| Código | Ud | Descripción | Rendimiento | Precio | Importe |
|---|---|---|---|---|---|
| mt33gmg500a | Ud | Base de toma de corriente bipolar (2P), para empotrar, gama media, intensidad asignada 16 A, tensión asignada 250 V. (material) | 1.000 | 26787.91 | 26787.91 |
| mt33gmg505b | Ud | Tapa para base de toma de corriente bipolar (2P), gama media, de color. (material) | 1.000 | 18445.07 | 18445.07 |
| mt33gmg950b | Ud | Marco embellecedor para 1 elemento, gama media, de color. (material) | 1.000 | 17196.47 | 17196.47 |
| mo003 | h | Maestro electricista. (mano de obra) | 0.230 | 26179.17 | 6021.21 |
| % | % | Herramienta menor | 2 % | 68450.66 | 1369.01 |
|  |  | Costes directos |  |  | 69819.67 |
