# Zumbador empotrado

- Propiedad del archivo: CYPE INGENIEROS, S.A.
- Formato: FIEBDC-3/2002
- Ámbito geográfico: Colombia
- Divisa: COP
- Costes indirectos: 3.00 %
- Gastos generales: 13.00 %
- Beneficio industrial: 6.00 %
- IVA: 16.00 %

## I Instalaciones

### IE Eléctricas

#### IEM Mecanismos

**IEM090** Ud Zumbador empotrado.
Zumbador, gama alta, tensión de alimentación 230 V, con tapa redonda con rejilla, de color y marco embellecedor para 1 elemento, de color especial. Instalación empotrada.
Criterio de valoración económica: El precio no incluye la caja para mecanismo empotrado.
Incluye: Montaje, conexionado y comprobación de su correcto funcionamiento.
Criterio de medición de proyecto: Número de unidades previstas, según documentación gráfica de Proyecto.
Criterio de medición de obra: Se medirá el número de unidades realmente ejecutadas según especificaciones de Proyecto.

| Código | Ud | Descripción | Rendimiento | Precio | Importe |
|---|---|---|---|---|---|
| mt33gag840a | Ud | Zumbador para empotrar, gama alta, tensión nominal 230 V. (material) | 1.000 | 116551.74 | 116551.74 |
| mt33gag845b | Ud | Tapa redonda con rejilla para zumbador, gama alta, de color. (material) | 1.000 | 27525.71 | 27525.71 |
| mt33gag950c | Ud | Marco embellecedor para 1 elemento, gama alta, de color especial. (material) | 1.000 | 116118.76 | 116118.76 |
| mo003 | h | Maestro electricista. (mano de obra) | 0.230 | 26179.17 | 6021.21 |
| % | % | Herramienta menor | 2 % | 266217.42 | 5324.35 |
|  |  | Costes directos |  |  | 271541.77 |
