# Detector de presencia, empotrado, antivandálico

- Propiedad del archivo: CYPE INGENIEROS, S.A.
- Formato: FIEBDC-3/2002
- Ámbito geográfico: Colombia
- Divisa: COP
- Costes indirectos: 3.00 %
- Gastos generales: 13.00 %
- Beneficio industrial: 6.00 %
- IVA: 16.00 %

## I Instalaciones

### IE Eléctricas

#### IEM Mecanismos

**IEM122** Ud Detector de presencia, empotrado, antivandálico.
Detector de presencia, antivandálico, con grado de protección IP44, gama media formado por mecanismo de conmutación para automatización del sistema de alumbrado y detector de presencia, antivandálico, de material termoplástico color blanco acabado brillante, con grado de protección IP40. Instalación empotrada.
Criterio de valoración económica: El precio no incluye la caja para mecanismo empotrado ni el marco embellecedor.
Incluye: Montaje, conexionado y comprobación de su correcto funcionamiento.
Criterio de medición de proyecto: Número de unidades previstas, según documentación gráfica de Proyecto.
Criterio de medición de obra: Se medirá el número de unidades realmente ejecutadas según especificaciones de Proyecto.

| Código | Ud | Descripción | Rendimiento | Precio | Importe |
|---|---|---|---|---|---|
| mt34gir090a | Ud | Mecanismo de conmutación para automatización del sistema de alumbrado, tensión de alimentación 230 V, para empotrar. (material) | 1.000 | 493110.68 | 493110.68 |
| mt34gir891b | Ud | Detector de presencia, antivandálico, de material termoplástico color blanco acabado brillante, con grado de protección IP40, regulable en sensibilidad lumínica, ángulo de detección de 180° con alcance frontal de 32 m y lateral de 19 m, y altura máxima de instalación 1,1 m, con resistencia a los rayos UV y a la intemperie. (material) | 1.000 | 484724.83 | 484724.83 |
| mo003 | h | Maestro electricista. (mano de obra) | 0.182 | 26179.17 | 4764.61 |
| % | % | Herramienta menor | 2 % | 982600.12 | 19652.00 |
|  |  | Costes directos |  |  | 1002252.12 |
