# Marco embellecedor de mecanismos empotrados

- Propiedad del archivo: CYPE INGENIEROS, S.A.
- Formato: FIEBDC-3/2002
- Ámbito geográfico: Colombia
- Divisa: COP
- Costes indirectos: 3.00 %
- Gastos generales: 13.00 %
- Beneficio industrial: 6.00 %
- IVA: 16.00 %

## I Instalaciones

### IE Eléctricas

#### IEM Mecanismos

**IEM150** Ud Marco embellecedor de mecanismos empotrados.
Marco embellecedor para 4 elementos, gama alta, de color especial.
Incluye: Replanteo. Montaje.
Criterio de medición de proyecto: Número de unidades previstas, según documentación gráfica de Proyecto.
Criterio de medición de obra: Se medirá el número de unidades realmente ejecutadas según especificaciones de Proyecto.

| Código | Ud | Descripción | Rendimiento | Precio | Importe |
|---|---|---|---|---|---|
| mt33gag950l | Ud | Marco embellecedor para 4 elementos, gama alta, de color especial. (material) | 1.000 | 302896.30 | 302896.30 |
| mo003 | h | Maestro electricista. (mano de obra) | 0.048 | 26179.17 | 1256.60 |
| % | % | Herramienta menor | 2 % | 304152.90 | 6083.06 |
|  |  | Costes directos |  |  | 310235.96 |
