# Base de toma de corriente, empotrada, antivandálica

- Propiedad del archivo: CYPE INGENIEROS, S.A.
- Formato: FIEBDC-3/2002
- Ámbito geográfico: Colombia
- Divisa: COP
- Costes indirectos: 3.00 %
- Gastos generales: 13.00 %
- Beneficio industrial: 6.00 %
- IVA: 16.00 %

## I Instalaciones

### IE Eléctricas

#### IEM Mecanismos

**IEM062** Ud Base de toma de corriente, empotrada, antivandálica.
Base de toma de corriente con contacto de tierra (2P+T), tipo Schuko, antivandálica, con grados de protección IP40 e IK07, gama media, intensidad asignada 16 A, tensión asignada 250 V, con tapa, de color blanco y marco embellecedor para 1 elemento, de color blanco. Instalación empotrada.
Criterio de valoración económica: El precio no incluye la caja para mecanismo empotrado.
Incluye: Montaje, conexionado y comprobación de su correcto funcionamiento.
Criterio de medición de proyecto: Número de unidades previstas, según documentación gráfica de Proyecto.
Criterio de medición de obra: Se medirá el número de unidades realmente ejecutadas según especificaciones de Proyecto.

| Código | Ud | Descripción | Rendimiento | Precio | Importe |
|---|---|---|---|---|---|
| mt33gmg520a | Ud | Base de toma de corriente con contacto de tierra (2P+T), tipo Schuko, antivandálica, con grados de protección IP40 e IK07, según IEC 60439, para empotrar, gama media, intensidad asignada 16 A, tensión asignada 250 V. (material) | 1.000 | 24801.51 | 24801.51 |
| mt33gmg525a | Ud | Tapa antivandálica, con grados de protección IP40 e IK07, según IEC 60439, para base de toma de corriente con contacto de tierra (2P+T), tipo Schuko, gama media, de color blanco. (material) | 1.000 | 13677.72 | 13677.72 |
| mt33gmg960a | Ud | Marco embellecedor antivandálico, con grados de protección IP40 e IK07, según IEC 60439, para 1 elemento, gama media, de color blanco. (material) | 1.000 | 38252.22 | 38252.22 |
| mo003 | h | Maestro electricista. (mano de obra) | 0.242 | 26179.17 | 6335.36 |
| % | % | Herramienta menor | 2 % | 83066.81 | 1661.34 |
|  |  | Costes directos |  |  | 84728.15 |
