# Pieza para canal protectora para alojamiento de mecanismos y cables eléctricos y de telecomunicación

- Propiedad del archivo: CYPE INGENIEROS, S.A.
- Formato: FIEBDC-3/2002
- Ámbito geográfico: Colombia
- Divisa: COP
- Costes indirectos: 3.00 %
- Gastos generales: 13.00 %
- Beneficio industrial: 6.00 %
- IVA: 16.00 %

## I Instalaciones

### IE Eléctricas

#### IEO Canalizaciones

**IEO036** Ud Pieza para canal protectora para alojamiento de mecanismos y cables eléctricos y de telecomunicación.
Ángulo de PVC, color blanco RAL 9010, de 50x80 mm.
Incluye: Replanteo. Colocación.
Criterio de medición de proyecto: Número de unidades previstas, según documentación gráfica de Proyecto.
Criterio de medición de obra: Se medirá el número de unidades realmente ejecutadas según especificaciones de Proyecto.

| Código | Ud | Descripción | Rendimiento | Precio | Importe |
|---|---|---|---|---|---|
| mt35une203aa | Ud | Ángulo de PVC, color blanco RAL 9010, de 50x80 mm, para colocar a presión. (material) | 1.000 | 81405.77 | 81405.77 |
| op00ato010 |  | Atornillador. | 1.000 | 0.00 | 0.00 |
| mo003 | h | Maestro electricista. (mano de obra) | 0.067 | 27359.16 | 1833.06 |
| mo102 | h | Ayudante electricista. (mano de obra) | 0.067 | 19865.18 | 1330.97 |
| % | % | Herramienta menor | 2 % | 84569.80 | 1691.40 |
|  |  | Costes directos |  |  | 86261.20 |
