# Conductor de tierra

- Propiedad del archivo: CYPE INGENIEROS, S.A.
- Formato: FIEBDC-3/2002
- Ámbito geográfico: Colombia
- Divisa: COP
- Costes indirectos: 3.00 %
- Gastos generales: 13.00 %
- Beneficio industrial: 6.00 %
- IVA: 16.00 %

## I Instalaciones

### IE Eléctricas

#### IEP Puesta a tierra

**IEP025** m Conductor de tierra.
Conductor de tierra formado por pletina rígida desnuda de cobre estañado, de 30x2 mm. Incluso uniones realizadas con soldadura aluminotérmica, grapas y bornes de unión. Totalmente montado, conexionado y probado.
Incluye: Replanteo del recorrido. Tendido del conductor de tierra. Conexionado del conductor de tierra mediante bornes de unión.
Criterio de medición de proyecto: Longitud medida según documentación gráfica de Proyecto.
Criterio de medición de obra: Se medirá la longitud realmente ejecutada según especificaciones de Proyecto.

| Código | Ud | Descripción | Rendimiento | Precio | Importe |
|---|---|---|---|---|---|
| mt41pca010a | m | Pletina conductora de cobre estañado, desnuda, de 30x2 mm. (material) | 1.000 | 288515.70 | 288515.70 |
| mt35www020 | Ud | Material auxiliar para instalaciones de toma de tierra. (material) | 0.100 | 6202.57 | 620.26 |
| mo003 | h | Maestro electricista. (mano de obra) | 0.121 | 27359.16 | 3310.46 |
| % | % | Herramienta menor | 2 % | 292446.42 | 5848.93 |
|  |  | Costes directos |  |  | 298295.35 |
