# Condensador

- Propiedad del archivo: CYPE INGENIEROS, S.A.
- Formato: FIEBDC-3/2002
- Ámbito geográfico: Colombia
- Divisa: COP
- Costes indirectos: 3.00 %
- Gastos generales: 13.00 %
- Beneficio industrial: 6.00 %
- IVA: 16.00 %

## I Instalaciones

### IE Eléctricas

#### IEQ Equipos para corregir el factor de potencia

**IEQ010** Ud Condensador.
Condensador para 21 kVAr de potencia reactiva, alimentación trifásica a 400 V de tensión y 50 Hz de frecuencia, con armario metálico con grado de protección IP21, de 254x141x503 mm, contactores con bloque de preinserción y resistencia de descarga rápida, e interruptor automático magnetotérmico tripolar (3P) con 6 kA de poder de corte. Incluso accesorios necesarios para su correcta instalación.
Incluye: Montaje y fijación. Conexionado y puesta en marcha.
Criterio de medición de proyecto: Número de unidades previstas, según documentación gráfica de Proyecto.
Criterio de medición de obra: Se medirá el número de unidades realmente ejecutadas según especificaciones de Proyecto.

| Código | Ud | Descripción | Rendimiento | Precio | Importe |
|---|---|---|---|---|---|
| mt35pci020ii | Ud | Condensador para 21 kVAr de potencia reactiva, alimentación trifásica a 400 V de tensión y 50 Hz de frecuencia, con armario metálico con grado de protección IP21, de 254x141x503 mm, contactores con bloque de preinserción y resistencia de descarga rápida, e interruptor automático magnetotérmico tripolar (3P) con 6 kA de poder de corte, para montaje mural. (material) | 1.000 | 5306874.56 | 5306874.56 |
| mo003 | h | Maestro electricista. (mano de obra) | 2.494 | 26179.17 | 65290.85 |
| mo102 | h | Ayudante electricista. (mano de obra) | 2.494 | 19008.41 | 47406.97 |
| % | % | Herramienta menor | 2 % | 5419572.38 | 108391.45 |
|  |  | Costes directos |  |  | 5527963.83 |
