# Preinstalación de medidor para abastecimiento de agua potable

- Propiedad del archivo: CYPE INGENIEROS, S.A.
- Formato: FIEBDC-3/2002
- Ámbito geográfico: Colombia
- Divisa: COP
- Costes indirectos: 3.00 %
- Gastos generales: 13.00 %
- Beneficio industrial: 6.00 %
- IVA: 16.00 %

## I Instalaciones

### IF Fontanería

#### IFC Medidores

**IFC010** Ud Preinstalación de medidor para abastecimiento de agua potable.
Preinstalación de medidor general de agua 1 1/4" DN 32 mm, colocado en armario prefabricado, conectado al ramal de acometida y al tubo de alimentación, formada por llave de corte general de compuerta de latón fundido; grifo de comprobación; filtro retenedor de residuos; válvula de retención de latón y llave de salida de compuerta de latón fundido. Incluso cerradura especial de cuadradillo y material auxiliar.
Criterio de valoración económica: El precio no incluye el medidor de agua potable.
Incluye: Replanteo. Colocación y fijación de accesorios y piezas especiales. Conexionado y comprobación de su correcto funcionamiento.
Criterio de medición de proyecto: Número de unidades previstas, según documentación gráfica de Proyecto.
Criterio de medición de obra: Se medirá el número de unidades realmente ejecutadas según especificaciones de Proyecto.

| Código | Ud | Descripción | Rendimiento | Precio | Importe |
|---|---|---|---|---|---|
| mt37svc010i | Ud | Válvula de compuerta de latón fundido, para roscar, de 1 1/4". (material) | 2.000 | 38197.88 | 76395.76 |
| mt37www060f | Ud | Filtro retenedor de residuos de latón, con tamiz de acero inoxidable con perforaciones de 0,5 mm de diámetro, con rosca de 1 1/4", para una presión máxima de trabajo de 16 bar y una temperatura máxima de 110°C. (material) | 1.000 | 50219.32 | 50219.32 |
| mt37sgl012c | Ud | Grifo de comprobación de latón, para roscar, de 1". (material) | 1.000 | 25526.58 | 25526.58 |
| mt37svr010d | Ud | Válvula de retención de latón para roscar de 1 1/4". (material) | 1.000 | 36043.86 | 36043.86 |
| mt37cir010b | Ud | Armario de fibra de vidrio de 65x50x20 cm para alojar medidor individual de agua de 25 a 40 mm, provisto de cerradura especial de cuadradillo. (material) | 1.000 | 238454.35 | 238454.35 |
| mt37www010 | Ud | Material auxiliar para instalaciones hidráulicas. (material) | 1.000 | 3765.78 | 3765.78 |
| mo008 | h | Oficial 1ª plomero. (mano de obra) | 1.260 | 26179.17 | 32985.75 |
| mo107 | h | Ayudante plomero. (mano de obra) | 0.630 | 19008.41 | 11975.30 |
| % | % | Herramienta menor | 4 % | 475366.70 | 19014.67 |
|  |  | Costes directos |  |  | 494381.37 |
