# Rociador

- Propiedad del archivo: CYPE INGENIEROS, S.A.
- Formato: FIEBDC-3/2002
- Ámbito geográfico: Colombia
- Divisa: COP
- Costes indirectos: 3.00 %
- Gastos generales: 13.00 %
- Beneficio industrial: 6.00 %
- IVA: 16.00 %

## I Instalaciones

### IF Fontanería

#### IFO Protección contra incendios para viviendas

**IFO030** Ud Rociador.
Rociador automático colgante, residencial, respuesta rápida, con ampolla fusible de vidrio frágil de 3 mm de diámetro y disolución alcohólica de color rojo, rotura a 68°C, de 1/2" DN 15 mm de diámetro de rosca, coeficiente de descarga K de 70 (métrico). Incluso accesorios y piezas especiales para conexión a la red de distribución de agua. Totalmente montado, conexionado y probado.
Incluye: Replanteo de la situación del rociador, coordinado con el resto de instalaciones o elementos que puedan tener interferencias. Conexión a la red de distribución de agua.
Criterio de medición de proyecto: Número de unidades previstas, según documentación gráfica de Proyecto.
Criterio de medición de obra: Se medirá el número de unidades realmente ejecutadas según especificaciones de Proyecto.

| Código | Ud | Descripción | Rendimiento | Precio | Importe |
|---|---|---|---|---|---|
| mt41upo010a | Ud | Rociador automático colgante, residencial, respuesta rápida, con ampolla fusible de vidrio frágil de 3 mm de diámetro y disolución alcohólica de color rojo, rotura a 68°C, de 1/2" DN 15 mm de diámetro de rosca, coeficiente de descarga K de 70 (métrico). (material) | 1.000 | 192895.15 | 192895.15 |
| mt37tpu530c | Ud | Te con salida roscada hembra, de plástico (PPSU), de 25 mm x 1/2" x 25 mm. (material) | 1.000 | 32810.81 | 32810.81 |
| mo008 | h | Oficial 1ª plomero. (mano de obra) | 0.303 | 27359.16 | 8289.83 |
| mo107 | h | Ayudante plomero. (mano de obra) | 0.303 | 19865.18 | 6019.15 |
| % | % | Herramienta menor | 2 % | 240014.94 | 4800.30 |
|  |  | Costes directos |  |  | 244815.24 |
