# Válvula de retención

- Propiedad del archivo: CYPE INGENIEROS, S.A.
- Formato: FIEBDC-3/2002
- Ámbito geográfico: Colombia
- Divisa: COP
- Costes indirectos: 3.00 %
- Gastos generales: 13.00 %
- Beneficio industrial: 6.00 %
- IVA: 16.00 %

## I Instalaciones

### IF Fontanería

#### IFW Elementos

**IFW040** Ud Válvula de retención.
Válvula de retención de latón para roscar de 3".
Incluye: Replanteo. Colocación. Conexionado y comprobación de su correcto funcionamiento.
Criterio de medición de proyecto: Número de unidades previstas, según documentación gráfica de Proyecto.
Criterio de medición de obra: Se medirá el número de unidades realmente ejecutadas según especificaciones de Proyecto.

| Código | Ud | Descripción | Rendimiento | Precio | Importe |
|---|---|---|---|---|---|
| mt37svr010h | Ud | Válvula de retención de latón para roscar de 3". (material) | 1.000 | 207596.68 | 207596.68 |
| mt37www010 | Ud | Material auxiliar para instalaciones hidráulicas. (material) | 1.000 | 3779.39 | 3779.39 |
| mo008 | h | Oficial 1ª plomero. (mano de obra) | 0.242 | 27359.16 | 6620.92 |
| mo107 | h | Ayudante plomero. (mano de obra) | 0.242 | 19865.18 | 4807.37 |
| % | % | Herramienta menor | 2 % | 222804.36 | 4456.09 |
|  |  | Costes directos |  |  | 227260.45 |
