# Caja de inspección

- Propiedad del archivo: CYPE INGENIEROS, S.A.
- Formato: FIEBDC-3/2002
- Ámbito geográfico: Colombia
- Divisa: COP
- Costes indirectos: 3.00 %
- Gastos generales: 13.00 %
- Beneficio industrial: 6.00 %
- IVA: 16.00 %

## I Instalaciones

### IF Fontanería

#### IFW Elementos

**IFW070** Ud Caja de inspección.
Formación de caja de inspección enterrada, de dimensiones interiores 51x51x100 cm, construida con mampostería de ladrillo cerámico perforado, de 1/2 pie de espesor, recibido con mortero de cemento, confeccionado en obra, dosificación 1:6, sobre solera de concreto simple f'c=310 kg/cm² (31 MPa), clase de exposición F0 S2 P1 C0, tamaño máximo del agregado 19 mm, manejabilidad blanda de 15 cm de espesor, enfoscada y bruñida interiormente con mortero de cemento, confeccionado en obra, con aditivo hidrófugo, dosificación 1:3 formando aristas y esquinas a media caña, con marco y tapa de fundición carga de rotura 125 kN, para alojamiento de la válvula; previa excavación con medios mecánicos y posterior relleno del trasdós con material granular. Incluso mortero para sellado de juntas.
Criterio de valoración económica: El precio no incluye la válvula.
Incluye: Replanteo. Excavación con medios mecánicos. Eliminación de las tierras sueltas del fondo de la excavación. Fundido y compactación del concreto en formación de solera. Formación de la obra de mampostería con ladrillos, previamente humedecidos, colocados con mortero. Enfoscado y bruñido con mortero, redondeando los ángulos del fondo y de las paredes interiores de la caja de inspección. Conexionado de los tubos a la caja de inspección. Colocación de la tapa. Relleno del trasdós.
Criterio de medición de proyecto: Número de unidades previstas, según documentación gráfica de Proyecto.
Criterio de medición de obra: Se medirá el número de unidades realmente ejecutadas según especificaciones de Proyecto.

| Código | Ud | Descripción | Rendimiento | Precio | Importe |
|---|---|---|---|---|---|
| mt10hmf050spe | m³ | Concreto simple f'c=310 kg/cm² (31 MPa), clase de exposición F0 S2 P1 C0, tamaño máximo del agregado 19 mm, manejabilidad blanda, fabricado en planta, según NSR-10 y ACI 318. (material) | 0.147 | 383385.57 | 56357.68 |
| mt04lpv010a | Ud | Ladrillo cerámico perforado (panal), para revestir, 24x11,5x9 cm, densidad 780 kg/m³. (material) | 89.000 | 926.22 | 82433.58 |
| mt08aaa010a | m³ | Agua. (material) | 0.013 | 3289.66 | 42.77 |
| mt01arg005a | t | Arena de cantera, para mortero preparado en obra. (material) | 0.099 | 45246.78 | 4479.43 |
| mt08cem000d | kg | Cemento gris en sacos. (material) | 22.935 | 484.68 | 11116.14 |
| mt08adt010 | kg | Aditivo hidrófugo para impermeabilización de morteros u concretos. (material) | 0.311 | 2631.73 | 818.47 |
| mt11tfa010b | Ud | Marco y tapa de fundición, 50x50 cm, para caja de inspección registrable, carga de rotura 125 kN. (material) | 1.000 | 106785.76 | 106785.76 |
| mt01arr010a | t | Grava de cantera, de 19 a 25 mm de diámetro. (material) | 1.084 | 28907.67 | 31335.91 |
| mq01ret020b | h | Retrocargadora sobre neumáticos, de 70 kW. (maquinaria) | 0.176 | 104087.62 | 18319.42 |
| mq06hor010 | h | Concretera eléctrica con una capacidad de amasado de 160 l. (maquinaria) | 0.052 | 8779.49 | 456.53 |
| au00auh040 |  | Vibrador de concreto, eléctrico. | 1.000 | 0.00 | 0.00 |
| mo020 | h | Oficial 1ª obra blanca. (mano de obra) | 2.417 | 26625.25 | 64353.23 |
| mo113 | h | Peón de obra blanca. (mano de obra) | 2.434 | 19175.79 | 46673.87 |
| % | % | Herramienta menor | 2 % | 423172.79 | 8463.46 |
|  |  | Costes directos |  |  | 431636.25 |
