# Regulador de gases licuados del petróleo (GLP)

- Propiedad del archivo: CYPE INGENIEROS, S.A.
- Formato: FIEBDC-3/2002
- Ámbito geográfico: Colombia
- Divisa: COP
- Costes indirectos: 3.00 %
- Gastos generales: 13.00 %
- Beneficio industrial: 6.00 %
- IVA: 16.00 %

## I Instalaciones

### IG Gases combustibles

#### IGW Elementos

**IGW005** Ud Regulador de gases licuados del petróleo (GLP).
Regulador de presión, de 60 kg/h de caudal nominal, de 0,5 a 4 bar de presión de entrada y 37 mbar de presión de salida.
Incluye: Montaje, conexionado y comprobación de su correcto funcionamiento.
Criterio de medición de proyecto: Número de unidades previstas, según documentación gráfica de Proyecto.
Criterio de medición de obra: Se medirá el número de unidades realmente ejecutadas según especificaciones de Proyecto.

| Código | Ud | Descripción | Rendimiento | Precio | Importe |
|---|---|---|---|---|---|
| mt43acr050a | Ud | Regulador de presión, de 60 kg/h de caudal nominal, de 0,5 a 4 bar de presión de entrada y 37 mbar de presión de salida. (material) | 1.000 | 622279.28 | 622279.28 |
| mo010 | h | Oficial 1ª instalador de gas. (mano de obra) | 0.303 | 27359.16 | 8289.83 |
| mo109 | h | Ayudante instalador de gas. (mano de obra) | 0.303 | 19865.18 | 6019.15 |
| % | % | Herramienta menor | 2 % | 636588.26 | 12731.77 |
|  |  | Costes directos |  |  | 649320.03 |
