# Válvula de gas

- Propiedad del archivo: CYPE INGENIEROS, S.A.
- Formato: FIEBDC-3/2002
- Ámbito geográfico: Colombia
- Divisa: COP
- Costes indirectos: 3.00 %
- Gastos generales: 13.00 %
- Beneficio industrial: 6.00 %
- IVA: 16.00 %

## I Instalaciones

### IG Gases combustibles

#### IGW Elementos

**IGW020** Ud Válvula de gas.
Llave de esfera de acero inoxidable con mando de palanca, con rosca cilíndrica GAS hembra-hembra de 3/4" de diámetro, PN=56 bar.
Incluye: Montaje, conexionado y comprobación de su correcto funcionamiento.
Criterio de medición de proyecto: Número de unidades previstas, según documentación gráfica de Proyecto.
Criterio de medición de obra: Se medirá el número de unidades realmente ejecutadas según especificaciones de Proyecto.

| Código | Ud | Descripción | Rendimiento | Precio | Importe |
|---|---|---|---|---|---|
| mt43acv100b | Ud | Llave de esfera de acero inoxidable con mando de palanca, con rosca cilíndrica GAS hembra-hembra de 3/4" de diámetro, PN=56 bar. (material) | 1.000 | 199234.32 | 199234.32 |
| mo010 | h | Oficial 1ª instalador de gas. (mano de obra) | 0.212 | 26179.17 | 5549.98 |
| mo109 | h | Ayudante instalador de gas. (mano de obra) | 0.212 | 19008.41 | 4029.78 |
| % | % | Herramienta menor | 2 % | 208814.08 | 4176.28 |
|  |  | Costes directos |  |  | 212990.36 |
