# Filtro retenedor de residuos de gas

- Propiedad del archivo: CYPE INGENIEROS, S.A.
- Formato: FIEBDC-3/2002
- Ámbito geográfico: Colombia
- Divisa: COP
- Costes indirectos: 3.00 %
- Gastos generales: 13.00 %
- Beneficio industrial: 6.00 %
- IVA: 16.00 %

## I Instalaciones

### IG Gases combustibles

#### IGW Elementos

**IGW025** Ud Filtro retenedor de residuos de gas.
Filtro retenedor de residuos de hierro fundido, con tamiz de acero inoxidable con perforaciones de 100 µm de diámetro, con bridas de 2 1/2", PN=16 bar.
Incluye: Montaje, conexionado y comprobación de su correcto funcionamiento.
Criterio de medición de proyecto: Número de unidades previstas, según documentación gráfica de Proyecto.
Criterio de medición de obra: Se medirá el número de unidades realmente ejecutadas según especificaciones de Proyecto.

| Código | Ud | Descripción | Rendimiento | Precio | Importe |
|---|---|---|---|---|---|
| mt43acf030g | Ud | Filtro retenedor de residuos de hierro fundido, con tamiz de acero inoxidable con perforaciones de 100 µm de diámetro, con bridas de 2 1/2", PN=16 bar. (material) | 1.000 | 780786.68 | 780786.68 |
| mo010 | h | Oficial 1ª instalador de gas. (mano de obra) | 0.242 | 26179.17 | 6335.36 |
| mo109 | h | Ayudante instalador de gas. (mano de obra) | 0.242 | 19008.41 | 4600.04 |
| % | % | Herramienta menor | 2 % | 791722.08 | 15834.44 |
|  |  | Costes directos |  |  | 807556.52 |
