# Tubería de polietileno resistente a la temperatura (PE-RT)

- Propiedad del archivo: CYPE INGENIEROS, S.A.
- Formato: FIEBDC-3/2002
- Ámbito geográfico: Colombia
- Divisa: COP
- Costes indirectos: 3.00 %
- Gastos generales: 13.00 %
- Beneficio industrial: 6.00 %
- IVA: 16.00 %

## I Instalaciones

### IH Tuberías para fluidos

#### IHE Tuberías de polietileno

**IHE210** m Tubería de polietileno resistente a la temperatura (PE-RT).
Tubería formada por tubo de polietileno resistente a la temperatura (PE-RT), serie 5, con capa intermedia de refuerzo, de 16 mm de diámetro exterior y 1,8 mm de espesor. Instalación en superficie. Incluso material auxiliar para montaje y sujeción a la obra, accesorios y piezas especiales.
Incluye: Replanteo. Colocación y fijación de tubos, accesorios y piezas especiales.
Criterio de medición de proyecto: Longitud medida según documentación gráfica de Proyecto.
Criterio de medición de obra: Se medirá la longitud realmente ejecutada según especificaciones de Proyecto.

| Código | Ud | Descripción | Rendimiento | Precio | Importe |
|---|---|---|---|---|---|
| mt37tmc413a | m | Material auxiliar para montaje y sujeción a la obra de las tuberías de polietileno resistente a la temperatura (PE-RT), de 16 mm de diámetro exterior. (material) | 1.000 | 152.66 | 152.66 |
| mt37tmc003ag | m | Tubo de polietileno resistente a la temperatura (PE-RT), serie 5, con capa intermedia de refuerzo, de 16 mm de diámetro exterior y 1,8 mm de espesor, según ISO 22391-2, con el precio incrementado el 30% en concepto de accesorios y piezas especiales. (material) | 1.000 | 3969.17 | 3969.17 |
| op00ato010 |  | Atornillador. | 1.000 | 0.00 | 0.00 |
| op00mar010 |  | Martillo. | 1.000 | 0.00 | 0.00 |
| op00tal010 |  | Taladro. | 1.000 | 0.00 | 0.00 |
| mo008 | h | Oficial 1ª plomero. (mano de obra) | 0.036 | 27359.16 | 984.93 |
| mo107 | h | Ayudante plomero. (mano de obra) | 0.036 | 19865.18 | 715.15 |
| % | % | Herramienta menor | 2 % | 5821.91 | 116.44 |
|  |  | Costes directos |  |  | 5938.35 |
