# Tubería multicapa de polietileno (PE)

- Propiedad del archivo: CYPE INGENIEROS, S.A.
- Formato: FIEBDC-3/2002
- Ámbito geográfico: Colombia
- Divisa: COP
- Costes indirectos: 3.00 %
- Gastos generales: 13.00 %
- Beneficio industrial: 6.00 %
- IVA: 16.00 %

## I Instalaciones

### IH Tuberías para fluidos

#### IHM Tuberías multicapa

**IHM010** m Tubería multicapa de polietileno (PE).
Tubería formada por tubo multicapa de polietileno PE 100 RC, PN=10 bar, SDR17, serie 8, de 32 mm de diámetro exterior y 2 mm de espesor. Instalación enterrada. Incluso accesorios y piezas especiales.
Criterio de valoración económica: El precio no incluye la excavación ni el relleno de la zanja.
Incluye: Replanteo. Colocación de tubos, accesorios y piezas especiales.
Criterio de medición de proyecto: Longitud medida según documentación gráfica de Proyecto.
Criterio de medición de obra: Se medirá la longitud realmente ejecutada según especificaciones de Proyecto.

| Código | Ud | Descripción | Rendimiento | Precio | Importe |
|---|---|---|---|---|---|
| mt37abn940ag | m | Tubo multicapa de polietileno PE 100 RC, PN=10 bar, SDR17, serie 8, de 32 mm de diámetro exterior y 2 mm de espesor, y DIN PAS 1075, con capa exterior resistente a la fisuración y al punzonamiento, de color negro RAL 9004 con bandas de color azul RAL 5015 y capa interior resistente a los procesos de desinfección con protección frente a las incrustaciones y tratamiento antimicrobiano de color azul RAL 5015, suministrado en rollos de 100 m de longitud, con el precio incrementado el 30% en concepto de accesorios y piezas especiales. (material) | 1.000 | 6000.50 | 6000.50 |
| mo008 | h | Oficial 1ª plomero. (mano de obra) | 0.073 | 26179.17 | 1911.08 |
| mo107 | h | Ayudante plomero. (mano de obra) | 0.073 | 19008.41 | 1387.61 |
| % | % | Herramienta menor | 2 % | 9299.19 | 185.98 |
|  |  | Costes directos |  |  | 9485.17 |
