# Tubería de policloruro de vinilo no plastificado (PVC-U)

- Propiedad del archivo: CYPE INGENIEROS, S.A.
- Formato: FIEBDC-3/2002
- Ámbito geográfico: Colombia
- Divisa: COP
- Costes indirectos: 3.00 %
- Gastos generales: 13.00 %
- Beneficio industrial: 6.00 %
- IVA: 16.00 %

## I Instalaciones

### IH Tuberías para fluidos

#### IHV Tuberías de PVC

**IHV110** m Tubería de policloruro de vinilo no plastificado (PVC-U).
Tubería formada por tubo de policloruro de vinilo no plastificado (PVC-U), de 25 mm de diámetro exterior, PN=16 atm y 1,9 mm de espesor, con extremo abocardado, para unión encolada. Instalación en superficie. Incluso material auxiliar para montaje y sujeción a la obra, accesorios y piezas especiales.
Incluye: Replanteo. Colocación y fijación de tubos, accesorios y piezas especiales.
Criterio de medición de proyecto: Longitud medida según documentación gráfica de Proyecto.
Criterio de medición de obra: Se medirá la longitud realmente ejecutada según especificaciones de Proyecto.

| Código | Ud | Descripción | Rendimiento | Precio | Importe |
|---|---|---|---|---|---|
| mt37tvq011cc | Ud | Material auxiliar para montaje y sujeción a la obra de las tuberías de policloruro de vinilo no plastificado (PVC-U), de 25 mm de diámetro exterior. (material) | 1.000 | 201.94 | 201.94 |
| mt37tvq010ccg | m | Tubo de policloruro de vinilo no plastificado (PVC-U), de 25 mm de diámetro exterior, PN=16 atm y 1,9 mm de espesor, con extremo abocardado, para unión encolada, con el precio incrementado el 30% en concepto de accesorios y piezas especiales. (material) | 1.000 | 5250.43 | 5250.43 |
| op00ato010 |  | Atornillador. | 1.000 | 0.00 | 0.00 |
| op00mar010 |  | Martillo. | 1.000 | 0.00 | 0.00 |
| op00tal010 |  | Taladro. | 1.000 | 0.00 | 0.00 |
| mo008 | h | Oficial 1ª plomero. (mano de obra) | 0.073 | 26179.17 | 1911.08 |
| mo107 | h | Ayudante plomero. (mano de obra) | 0.073 | 19008.41 | 1387.61 |
| % | % | Herramienta menor | 2 % | 8751.06 | 175.02 |
|  |  | Costes directos |  |  | 8926.08 |
