# Luminaria cuadrada tipo Downlight, con lámpara LED. Instalación en superficie

- Propiedad del archivo: CYPE INGENIEROS, S.A.
- Formato: FIEBDC-3/2002
- Ámbito geográfico: Colombia
- Divisa: COP
- Costes indirectos: 3.00 %
- Gastos generales: 13.00 %
- Beneficio industrial: 6.00 %
- IVA: 16.00 %

## I Instalaciones

### II Iluminación

#### III Interior

**III112** Ud Luminaria cuadrada tipo Downlight, con lámpara LED. Instalación en superficie.
Luminaria cuadrada tipo Downlight, regulación DALI, de 225x225x43 mm, de 24 W, alimentación a 220/240 V y 50-60 Hz, con lámpara LED no reemplazable, temperatura de color 4000 K, óptica formada por reflector recubierto con aluminio vaporizado, acabado muy brillante, de alto rendimiento, haz de luz extensivo 120°, difusor de polimetilmetacrilato (PMMA), aro embellecedor de aluminio inyectado, acabado termoesmaltado, de color blanco, índice de deslumbramiento unificado menor de 19, índice de reproducción cromática mayor de 80, flujo luminoso 1820 lúmenes, grado de protección IP43. Instalación en superficie.
Incluye: Replanteo. Montaje, conexionado y comprobación de su correcto funcionamiento.
Criterio de medición de proyecto: Número de unidades previstas, según documentación gráfica de Proyecto.
Criterio de medición de obra: Se medirá el número de unidades realmente ejecutadas según especificaciones de Proyecto.

| Código | Ud | Descripción | Rendimiento | Precio | Importe |
|---|---|---|---|---|---|
| mt34ldg020t | Ud | Luminaria cuadrada tipo Downlight, regulación DALI, de 225x225x43 mm, de 24 W, alimentación a 220/240 V y 50-60 Hz, con lámpara LED no reemplazable, temperatura de color 4000 K, óptica formada por reflector recubierto con aluminio vaporizado, acabado muy brillante, de alto rendimiento, haz de luz extensivo 120°, difusor de polimetilmetacrilato (PMMA), aro embellecedor de aluminio inyectado, acabado termoesmaltado, de color blanco, índice de deslumbramiento unificado menor de 19, índice de reproducción cromática mayor de 80, flujo luminoso 1820 lúmenes, grado de protección IP43. (material) | 1.000 | 754269.94 | 754269.94 |
| mo003 | h | Maestro electricista. (mano de obra) | 0.182 | 26179.17 | 4764.61 |
| mo102 | h | Ayudante electricista. (mano de obra) | 0.182 | 19008.41 | 3459.53 |
| % | % | Herramienta menor | 2 % | 762494.08 | 15249.88 |
|  |  | Costes directos |  |  | 777743.96 |
