# Pieza para carril electrificado trifásico

- Propiedad del archivo: CYPE INGENIEROS, S.A.
- Formato: FIEBDC-3/2002
- Ámbito geográfico: Colombia
- Divisa: COP
- Costes indirectos: 3.00 %
- Gastos generales: 13.00 %
- Beneficio industrial: 6.00 %
- IVA: 16.00 %

## I Instalaciones

### II Iluminación

#### III Interior

**III201** Ud Pieza para carril electrificado trifásico.
Pieza de derivación en cruz, de color negro, para carril electrificado trifásico universal.
Incluye: Replanteo y trazado. Montaje, conexionado y comprobación de su correcto funcionamiento.
Criterio de medición de proyecto: Número de unidades previstas, según documentación gráfica de Proyecto.
Criterio de medición de obra: Se medirá el número de unidades realmente ejecutadas según especificaciones de Proyecto.

| Código | Ud | Descripción | Rendimiento | Precio | Importe |
|---|---|---|---|---|---|
| mt34ctl050C | Ud | Pieza de derivación en cruz, de color negro, para carril electrificado trifásico universal. (material) | 1.000 | 368432.65 | 368432.65 |
| mo003 | h | Maestro electricista. (mano de obra) | 0.182 | 26179.17 | 4764.61 |
| mo102 | h | Ayudante electricista. (mano de obra) | 0.182 | 19008.41 | 3459.53 |
| % | % | Herramienta menor | 2 % | 376656.79 | 7533.14 |
|  |  | Costes directos |  |  | 384189.93 |
