# Lámpara de led

- Propiedad del archivo: CYPE INGENIEROS, S.A.
- Formato: FIEBDC-3/2002
- Ámbito geográfico: Colombia
- Divisa: COP
- Costes indirectos: 3.00 %
- Gastos generales: 13.00 %
- Beneficio industrial: 6.00 %
- IVA: 16.00 %

## I Instalaciones

### II Iluminación

#### III Interior

**III005** Ud Lámpara de led
Lámpara de filamento led de vidrio acabado mate, casquillo E27, clase de eficiencia energética D, de 3,4 W (equivalente a una lámpara incandescente de 40 W de potencia), color blanco cálido, temperatura de color 2200 K, índice de reproducción cromática mayor de 90, flujo luminoso 470 lúmenes.
Incluye: Replanteo. Colocación. Comprobación de su correcto funcionamiento.
Criterio de medición de proyecto: Número de unidades previstas, según documentación gráfica de Proyecto.
Criterio de medición de obra: Se medirá el número de unidades realmente ejecutadas según especificaciones de Proyecto.

| Código | Ud | Descripción | Rendimiento | Precio | Importe |
|---|---|---|---|---|---|
| mt34llg010aap | Ud | Lámpara de filamento led de vidrio acabado mate, casquillo E27, clase de eficiencia energética D, de 3,4 W (equivalente a una lámpara incandescente de 40 W de potencia), color blanco cálido, temperatura de color 2200 K, índice de reproducción cromática mayor de 90, flujo luminoso 470 lúmenes. (material) | 1.000 | 70019.45 | 70019.45 |
| mo003 | h | Maestro electricista. (mano de obra) | 0.018 | 27359.16 | 492.46 |
| mo102 | h | Ayudante electricista. (mano de obra) | 0.018 | 19865.18 | 357.57 |
| % | % | Herramienta menor | 2 % | 70869.48 | 1417.39 |
|  |  | Costes directos |  |  | 72286.87 |
