# Canalización de enlace superior

- Propiedad del archivo: CYPE INGENIEROS, S.A.
- Formato: FIEBDC-3/2002
- Ámbito geográfico: Colombia
- Divisa: COP
- Costes indirectos: 3.00 %
- Gastos generales: 13.00 %
- Beneficio industrial: 6.00 %
- IVA: 16.00 %

## I Instalaciones

### IL Infraestructura de telecomunicaciones

#### ILE Canalizaciones de enlace

**ILE030** m Canalización de enlace superior.
Canalización de enlace superior entre el punto de entrada general superior del edificio y el RITS, RITU o RITM, para edificio multifamiliar, formada por 2 tubos de PVC rígido de 40 mm de diámetro, resistencia a compresión mayor de 1250 N, resistencia al impacto 2 julios, con IP547. Instalación en superficie. Incluso accesorios, elementos de sujeción e hilo guía.
Incluye: Replanteo del recorrido de la canalización. Colocación y fijación de los tubos. Colocación del hilo guía.
Criterio de medición de proyecto: Longitud medida según documentación gráfica de Proyecto.
Criterio de medición de obra: Se medirá la longitud realmente ejecutada según especificaciones de Proyecto.

| Código | Ud | Descripción | Rendimiento | Precio | Importe |
|---|---|---|---|---|---|
| mt35aia090ce | m | Tubo rígido de PVC, roscable, curvable en caliente, de color negro, de 40 mm de diámetro nominal, para canalización fija en superficie. Resistencia a la compresión 1250 N, resistencia al impacto 2 julios, temperatura de trabajo -5°C hasta 60°C, con grado de protección IP547, propiedades eléctricas: aislante, no propagador de la llama. Incluso abrazaderas, elementos de sujeción y accesorios (curvas, manguitos, tes, codos y curvas flexibles). (material) | 2.000 | 24763.01 | 49526.02 |
| mt40iva030 | m | Hilo guía de polipropileno de 3 mm de diámetro. (material) | 2.400 | 994.66 | 2387.18 |
| op00ato010 |  | Atornillador. | 1.000 | 0.00 | 0.00 |
| op00mar010 |  | Martillo. | 1.000 | 0.00 | 0.00 |
| op00tal010 |  | Taladro. | 1.000 | 0.00 | 0.00 |
| mo001 | h | Oficial 1ª instalador de telecomunicaciones. (mano de obra) | 0.127 | 26179.17 | 3324.75 |
| mo056 | h | Ayudante instalador de telecomunicaciones. (mano de obra) | 0.122 | 19008.41 | 2319.03 |
| % | % | Herramienta menor | 2 % | 57556.98 | 1151.14 |
|  |  | Costes directos |  |  | 58708.12 |
