# Registro de toma

- Propiedad del archivo: CYPE INGENIEROS, S.A.
- Formato: FIEBDC-3/2002
- Ámbito geográfico: Colombia
- Divisa: COP
- Costes indirectos: 3.00 %
- Gastos generales: 13.00 %
- Beneficio industrial: 6.00 %
- IVA: 16.00 %

## I Instalaciones

### IL Infraestructura de telecomunicaciones

#### ILI Canalizaciones interiores

**ILI020** Ud Registro de toma.
Registro de toma, formado por caja universal, con enlace por los 2 lados y toma para registro de BAT o toma de usuario, gama media, con tapa ciega de color blanco y bastidor con garras, en previsión de nuevos servicios. Instalación empotrada. Incluso accesorios, piezas especiales y fijaciones.
Incluye: Replanteo. Colocación y fijación de la caja.
Criterio de medición de proyecto: Número de unidades previstas, según documentación gráfica de Proyecto.
Criterio de medición de obra: Se medirá el número de unidades realmente ejecutadas según especificaciones de Proyecto.

| Código | Ud | Descripción | Rendimiento | Precio | Importe |
|---|---|---|---|---|---|
| mt35caj010a | Ud | Caja universal, con enlace por los 2 lados, para empotrar. (material) | 1.000 | 916.91 | 916.91 |
| mt33seg215a | Ud | Toma para registro de BAT o toma de usuario, gama media, con tapa ciega de color blanco y bastidor con garras. (material) | 1.000 | 22153.73 | 22153.73 |
| mo056 | h | Ayudante instalador de telecomunicaciones. (mano de obra) | 0.159 | 19865.18 | 3158.56 |
| % | % | Herramienta menor | 2 % | 26229.20 | 524.58 |
|  |  | Costes directos |  |  | 26753.78 |
