# Entrada binaria KNX

- Propiedad del archivo: CYPE INGENIEROS, S.A.
- Formato: FIEBDC-3/2002
- Ámbito geográfico: Colombia
- Divisa: COP
- Costes indirectos: 3.00 %
- Gastos generales: 13.00 %
- Beneficio industrial: 6.00 %
- IVA: 16.00 %

## I Instalaciones

### IM Domóticas e inmóticas

#### IMK Componentes del sistema KNX

**IMK200** Ud Entrada binaria KNX.
Entrada binaria para conectar hasta 8 dispositivos convencionales con tensión nominal 24 V, de 4 módulos, con protocolo de comunicación KNX. Montaje en carril DIN.
Incluye: Montaje y conexionado.
Criterio de medición de proyecto: Número de unidades previstas, según documentación gráfica de Proyecto.
Criterio de medición de obra: Se medirá el número de unidades realmente ejecutadas según especificaciones de Proyecto.

| Código | Ud | Descripción | Rendimiento | Precio | Importe |
|---|---|---|---|---|---|
| mt35dse022a | Ud | Entrada binaria para conectar hasta 8 dispositivos convencionales con tensión nominal 24 V, de 4 módulos, con protocolo de comunicación KNX, con borne de conexión y derivación KNX, para montaje en carril DIN. (material) | 1.000 | 1965466.82 | 1965466.82 |
| mo003 | h | Maestro electricista. (mano de obra) | 0.279 | 26179.17 | 7303.99 |
| mo102 | h | Ayudante electricista. (mano de obra) | 0.279 | 19008.41 | 5303.35 |
| mo123 | h | Especialista en la puesta en marcha de instalaciones. (mano de obra) | 0.557 | 49514.79 | 27579.74 |
| % | % | Herramienta menor | 2 % | 2005653.90 | 40113.08 |
|  |  | Costes directos |  |  | 2045766.98 |
