# Acoplador de bus KNX

- Propiedad del archivo: CYPE INGENIEROS, S.A.
- Formato: FIEBDC-3/2002
- Ámbito geográfico: Colombia
- Divisa: COP
- Costes indirectos: 3.00 %
- Gastos generales: 13.00 %
- Beneficio industrial: 6.00 %
- IVA: 16.00 %

## I Instalaciones

### IM Domóticas e inmóticas

#### IMK Componentes del sistema KNX

**IMK050** Ud Acoplador de bus KNX.
Acoplador de bus con protocolo de comunicación KNX. Montaje empotrado.
Criterio de valoración económica: El precio no incluye la caja para mecanismo empotrado.
Incluye: Montaje y conexionado.
Criterio de medición de proyecto: Número de unidades previstas, según documentación gráfica de Proyecto.
Criterio de medición de obra: Se medirá el número de unidades realmente ejecutadas según especificaciones de Proyecto.

| Código | Ud | Descripción | Rendimiento | Precio | Importe |
|---|---|---|---|---|---|
| mt35dac100a | Ud | Acoplador de bus con protocolo de comunicación KNX, con borne de conexión y derivación, para empotrar. (material) | 1.000 | 385567.94 | 385567.94 |
| mo003 | h | Maestro electricista. (mano de obra) | 0.182 | 27359.16 | 4979.37 |
| mo102 | h | Ayudante electricista. (mano de obra) | 0.182 | 19865.18 | 3615.46 |
| mo123 | h | Especialista en la puesta en marcha de instalaciones. (mano de obra) | 0.363 | 51746.59 | 18784.01 |
| % | % | Herramienta menor | 2 % | 412946.78 | 8258.94 |
|  |  | Costes directos |  |  | 421205.72 |
